# Hidrófugo transparente para pavimentos

- Propiedad del archivo: CYPE Ingenieros S.A.
- Formato: FIEBDC-3/2016
- Programa: Generador de precios de la construcción. CYPE Ingenieros, S.A.
- Fecha: 02/07/2024
- Divisa: EUR
- Costes indirectos: 3 %
- IVA: 21 %

## R Revestimientos y trasdosados

### RL Tratamientos superficiales de protección

#### RLH Hidrófugos

**RLH020** m² Hidrófugo transparente para pavimentos.
Aplicación de tratamiento superficial de protección hidrófuga para pavimentos de piedra natural, mediante impregnación hidrófuga incolora, a base de polímeros orgánicos en dispersión acuosa, aplicada en una mano (rendimiento: 0,1 kg/m²). Incluso limpieza de la superficie soporte.
Incluye: Limpieza general del paramento soporte. Aplicación de la mano de hidrofugante.
Criterio de medición de proyecto: Superficie medida según documentación gráfica de Proyecto, con el mismo criterio que el soporte base.
Criterio de medición de obra: Se medirá la superficie realmente ejecutada según especificaciones de Proyecto, con el mismo criterio que el soporte base.

| Código | Ud | Descripción | Rendimiento | Precio | Importe |
|---|---|---|---|---|---|
| mt18tss010a | kg | Impregnación hidrófuga incolora, a base de polímeros orgánicos en dispersión acuosa, repelente del agua y la suciedad, para aplicación sobre superficies de hormigón o piedra natural. (material) | 0.1 | 15.44 | 1.544 |
| mo038 | h | Oficial 1ª pintor. (mano de obra) | 0.197 | 22.13 | 4.360 |
| % | % | Costes directos complementarios | 2 % | 5.904 | 0.118 |
|  |  | Costes directos |  |  | 6.022 |
