# Barniz sintético para pavimentos de madera

- Propiedad del archivo: CYPE Ingenieros S.A.
- Formato: FIEBDC-3/2016
- Programa: Generador de precios de la construcción. CYPE Ingenieros, S.A.
- Fecha: 11/06/2024
- Divisa: EUR
- Costes indirectos: 3 %
- IVA: 21 %

## R Revestimientos y trasdosados

### RM Pinturas y tratamientos sobre soporte de madera

#### RMB Barnices

**RMB020** m² Barniz sintético para pavimentos de madera.
Aplicación manual de dos manos de barniz sintético de dos componentes, acabado brillante, inodoro, incoloro, aplicado con brocha, rodillo o pistola, sin diluir, (rendimiento: 0,166 l/m² cada mano); (), sobre superficie de pavimentos de madera, en interiores.
Criterio de valoración económica: El precio incluye la protección de los elementos del entorno que puedan verse afectados durante los trabajos, pero no incluye la preparación del soporte.
Incluye: Aplicación de una mano de fondo y una mano de acabado.
Criterio de medición de proyecto: Superficie medida según documentación gráfica de Proyecto.
Criterio de medición de obra: Se medirá la superficie realmente ejecutada según especificaciones de Proyecto.

| Código | Ud | Rendimiento |
|---|---|---|
| mt27bsj070b | l | 0.332 |
| mo038 |  | 0.234 |
| mo076 |  | 0.059 |
| % |  | 2 % |

Residuos:
- colocación: mt27bsj070b; factor de residuo 0.055

## Otros textos del archivo
- Barniz sintético de dos componentes para interior, incoloro, acabado brillante, a base de resinas de poliuretano, con resistencia al deslizamiento 15
