# Barniz natural para madera

- Propiedad del archivo: CYPE Ingenieros S.A.
- Formato: FIEBDC-3/2016
- Programa: Generador de precios de la construcción. CYPE Ingenieros, S.A.
- Fecha: 02/07/2024
- Divisa: EUR
- Costes indirectos: 3 %
- IVA: 21 %

## R Revestimientos y trasdosados

### RM Pinturas y tratamientos sobre soporte de madera

#### RMR Barnices naturales

**RMR010** m² Barniz natural para madera.
Aplicación manual de dos manos de barniz natural, acabado brillante, incoloro, aplicado con brocha, rodillo o pistola, diluidas con un 5% a 15% de diluyente, (rendimiento: 0,1 l/m² cada mano); (), sobre superficie de mobiliario de madera, en exteriores.
Criterio de valoración económica: El precio incluye la protección de los elementos del entorno que puedan verse afectados durante los trabajos, pero no incluye la preparación del soporte.
Incluye: Aplicación de una mano de fondo y una mano de acabado.
Criterio de medición de proyecto: Superficie medida según documentación gráfica de Proyecto.
Criterio de medición de obra: Se medirá la superficie realmente ejecutada según especificaciones de Proyecto.

| Código | Ud | Descripción | Rendimiento | Precio | Importe |
|---|---|---|---|---|---|
| mt27bns010b | l | Barniz natural para interior y exterior, incoloro, acabado brillante, a base de aceites vegetales, resinas vegetales y pigmentos minerales, permeable al vapor de agua, con resistencia a los rayos UV y a la intemperie, con un contenido de sustancias orgánicas volátiles (VOC) < 140 g/l, para aplicar con brocha, rodillo o pistola. (material) | 0.2 | 12.88 | 2.576 |
| mt27lni004 | l | Diluyente, a base de una mezcla de hidrocarburos alifáticos. (material) | 0.02 | 3.62 | 0.072 |
| mo038 | h | Oficial 1ª pintor. (mano de obra) | 0.281 | 22.13 | 6.219 |
| mo076 | h | Ayudante pintor. (mano de obra) | 0.059 | 21.02 | 1.240 |
| % | % | Costes directos complementarios | 2 % | 10.107 | 0.202 |
|  |  | Costes directos |  |  | 10.309 |
