# Enfoscado de cemento en el trasdós de la hoja exterior de fachada con cámara de aire

- Propiedad del archivo: CYPE Ingenieros S.A.
- Formato: FIEBDC-3/2016
- Programa: Generador de precios de la construcción. CYPE Ingenieros, S.A.
- Fecha: 26/06/2025
- Divisa: EUR
- Costes indirectos: 3 %
- IVA: 21 %

## R Revestimientos y trasdosados

### RP Conglomerados tradicionales

#### RPE Enfoscados

**RPE011** m² Enfoscado de cemento en el trasdós de la hoja exterior de fachada con cámara de aire.
Formación de revestimiento continuo de mortero de cemento, tipo GP CSIII W1, a buena vista, de 10 mm de espesor, aplicado sobre un paramento vertical interior, en el trasdós de la hoja exterior de fachada con cámara de aire, hasta 3 m de altura, acabado superficial rugoso. Incluso preparación de la superficie soporte, formación de juntas, rincones, maestras con separación entre ellas no superior a tres metros, remates en los encuentros con paramentos, revestimientos u otros elementos recibidos en su superficie.
Incluye: Despiece de paños de trabajo. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. (material) | 0.004 | 1.5 | 0.006 |
| mt28mif010e | t | Mortero industrial para revoco y enlucido de uso corriente, de cemento, tipo GP CSIII W1, suministrado en sacos, según UNE-EN 998-1. (material) | 0.019 | 47.47 | 0.902 |
| mo020 | h | Oficial 1ª construcción. (mano de obra) | 0.276 | 23.1 | 6.376 |
| mo113 | h | Peón ordinario construcción. (mano de obra) | 0.197 | 21.69 | 4.273 |
| % | % | Costes directos complementarios | 2 % | 11.557 | 0.231 |
|  |  | Costes directos |  |  | 11.788 |

Residuos:
- colocación: mt28mif010e; factor de residuo 0.0125796

## Recursos

**mt08aaa010a** m³ Agua
Datos técnicos: Coste energético 60.000 MJ; Emisión de CO2 30.000 kg

**mt28mif010e** t Mortero industrial para revoco y enlucido de uso corriente
Datos técnicos: Coste energético 3346.337 MJ; Emisión de CO2 259.975 kg; Código LER 17 01 01; Masa del elemento 1000 kg; Volumen 0.666667 m3
Residuos:
- embalaje: re150101 Envases de papel y cartón. (componente de residuo); rendimiento 11.735 kg; Código LER 15 01 01; Masa del elemento 1 kg; Volumen 0.001333 m3
