# Reparación de grietas en paramento revestido con yeso

- Propiedad del archivo: CYPE Ingenieros S.A.
- Formato: FIEBDC-3/2016
- Programa: Generador de precios de la construcción. CYPE Ingenieros, S.A.
- Fecha: 29/10/2025
- Divisa: EUR
- Costes indirectos: 3 %
- IVA: 21 %

## R Revestimientos y trasdosados

### RP Conglomerados tradicionales

#### RPY Reparaciones

**RPY011** m² Reparación de grietas en paramento revestido con yeso.
Reparación de grietas con movimiento, de más de 5 mm de anchura, en paramento de yeso, interior, horizontal, a más de 3 m de altura, mediante picado con medios manuales del revestimiento situado en los bordes de la grieta, humectación de la superficie y masillado de la zona con espátula y masilla elástica reforzada con fibra de vidrio, de interior y exterior, de 1,62 g/cm³ de densidad, para relleno y armado de fisuras y grietas, y lijado final de la superficie con lija de grano fino, para eliminar rugosidades. Incluso limpieza previa de la superficie a reparar, repasos, limpieza final, recogida, acopio y carga manual de escombros sobre camión o contenedor.
Incluye: Limpieza previa de la superficie a reparar. Picado manual. Humectación del soporte. Aplicación de masilla. Lijado. Limpieza final. Carga de escombros sobre camión o contenedor.
Criterio de medición de proyecto: Superficie medida según documentación gráfica de Proyecto.
Criterio de medición de obra: Se medirá la superficie realmente ejecutada según especificaciones de Proyecto.

| Código | Ud | Descripción | Rendimiento | Precio | Importe |
|---|---|---|---|---|---|
| mt27pfj024a | kg | Masilla elástica reforzada con fibra de vidrio, de interior y exterior, de 1,62 g/cm³ de densidad, para relleno y armado de fisuras y grietas, color blanco, para aplicar con espátula o llana, sobre soportes de yeso, cemento, madera y revestimientos plásticos. (material) | 0.011 | 11.81 | 0.130 |
| mo033 | h | Oficial 1ª yesero. (mano de obra) | 0.305 | 23.1 | 7.046 |
| mo071 | h | Ayudante yesero. (mano de obra) | 0.395 | 21.94 | 8.666 |
| % | % | Costes directos complementarios | 2 % | 15.842 | 0.317 |
|  |  | Costes directos |  |  | 16.159 |

Residuos:
- colocación: mt27pfj024a; factor de residuo 0.0275

## Recursos

**mt27pfj024a** kg Masilla elástica reforzada con fibra de vidrio
Datos técnicos: Coste energético 17.640 MJ; Emisión de CO2 0.885 kg; Código LER 08 01 99; Masa del elemento 1 kg; Volumen 0.001111 m3
Residuos:
- embalaje: re170203 Plástico. (componente de residuo); rendimiento 0.045 kg; Código LER 17 02 03; Masa del elemento 1 kg; Volumen 0.001667 m3
