# Felpudo de entrada al edificio, con perfiles de aluminio. Sistema "EMCO"

- Propiedad del archivo: CYPE Ingenieros S.A.
- Formato: FIEBDC-3/2016
- Programa: Generador de precios de la construcción. CYPE Ingenieros, S.A.
- Fecha: 02/07/2024
- Divisa: EUR
- Costes indirectos: 3 %
- IVA: 21 %

## R Revestimientos y trasdosados

### RS Pavimentos

#### RSF Alfombras y felpudos

**RSF006** m² Felpudo de entrada al edificio, con perfiles de aluminio. Sistema "EMCO".
Felpudo de entrada al edificio, capaz de soportar cargas normales y pesadas, sistema Diplomat 512P "EMCO", con capacidad de retención de partículas gruesas de suciedad existente en el calzado, formado por perfiles de aluminio anodizado, acabado natural, de 12 mm de altura, 27,5 mm de anchura, unión entre perfiles con cable de acero galvanizado de 4 mm de diámetro y vaina exterior de PVC, distancia entre perfiles 5 mm, con inserciones modelo Premium Outdoor, color Antracita 47.01, adherencia R-11, según DIN 51130, inserción textil de poliamida 6 Euroclase Cfl-s1 de reacción al fuego, según UNE-EN 13501-1. COLOCACIÓN: sobre cajeado en pavimento.
Incluye: Limpieza de la superficie soporte. Replanteo. Colocación.
Criterio de medición de proyecto: Superficie medida según documentación gráfica de Proyecto.
Criterio de medición de obra: Se medirá la superficie realmente ejecutada según especificaciones de Proyecto.

| Código | Ud | Descripción | Rendimiento | Precio | Importe |
|---|---|---|---|---|---|
| mt18fel130adaaa | m² | Felpudo de entrada al edificio, capaz de soportar cargas normales y pesadas, sistema Diplomat 512P "EMCO", con capacidad de retención de partículas gruesas de suciedad existente en el calzado, formado por perfiles de aluminio anodizado, acabado natural, de 12 mm de altura, 27,5 mm de anchura, unión entre perfiles con cable de acero galvanizado de 4 mm de diámetro y vaina exterior de PVC, distancia entre perfiles 5 mm, con inserciones modelo Premium Outdoor, color Antracita 47.01, adherencia R-11, según DIN 51130, inserción textil de poliamida 6 Euroclase Cfl-s1 de reacción al fuego, según UNE-EN 13501-1, para instalar en cajeado de pavimento. (material) | 1 | 495 | 495.000 |
| mo027 | h | Oficial 1ª instalador de moquetas y revestimientos textiles. (mano de obra) | 0.095 | 22.13 | 2.102 |
| mo065 | h | Ayudante instalador de moquetas y revestimientos textiles. (mano de obra) | 0.095 | 21.02 | 1.997 |
| % | % | Costes directos complementarios | 2 % | 499.099 | 9.982 |
|  |  | Costes directos |  |  | 509.081 |
