# Marcado y señalización de pistas deportivas indoor, con pintura de poliuretano

- Propiedad del archivo: CYPE Ingenieros S.A.
- Formato: FIEBDC-3/2016
- Programa: Generador de precios de la construcción. CYPE Ingenieros, S.A.
- Fecha: 11/06/2024
- Divisa: EUR
- Costes indirectos: 3 %
- IVA: 21 %

## R Revestimientos y trasdosados

### RS Pavimentos

#### RSH Deportivos indoor

**RSH150** Ud Marcado y señalización de pistas deportivas indoor, con pintura de poliuretano.
Marcado y señalización de pista de voleibol, sobre pavimento deportivo indoor multicapa, con líneas de 5 cm de anchura, continuas o discontinuas, mediante aplicación con brocha o rodillo de pintura de poliuretano, elástica, bicomponente, acabado satinado semibrillante, color rojo, según normas federativas.
Incluye: Preparación de la superficie. Ejecución del marcado.
Criterio de medición de proyecto: Número de unidades previstas, según documentación gráfica de Proyecto.
Criterio de medición de obra: Se medirá el número de unidades realmente ejecutadas según especificaciones de Proyecto.

| Código | Ud | Descripción | Rendimiento | Precio | Importe |
|---|---|---|---|---|---|
| mt27ppc020b | kg | Pintura de poliuretano, elástica, bicomponente, acabado satinado semibrillante, color rojo, resistente a los rayos UV, a la intemperie y a la abrasión. (material) | 5 | 75.25 | 376.250 |
| mt27wav020a | m | Cinta adhesiva de pintor, de 25 mm de anchura. (material) | 200 | 0.1 | 20.000 |
| mo038 | h | Oficial 1ª pintor. (mano de obra) | 7.126 | 22.13 | 157.698 |
| mo076 | h | Ayudante pintor. (mano de obra) | 7.126 | 21.02 | 149.789 |
| % | % | Costes directos complementarios | 2 % | 703.737 | 14.075 |
|  |  | Costes directos |  |  | 717.812 |

Residuos:
- colocación: mt27ppc020b; factor de residuo 0.0275
- colocación: mt27wav020a Cinta adhesiva de pintor, de 25 mm de anchura; factor de residuo 0.0441176

## Recursos

**mt27ppc020b** kg Pintura de poliuretano
Datos técnicos: Coste energético 28.330 MJ; Emisión de CO2 1.266 kg; Código LER 08 01 11; Masa del elemento 1 kg; Volumen 0.001111 m3
Residuos:
- embalaje: re170203 Plástico. (componente de residuo); rendimiento 0.045 kg; Código LER 17 02 03; Masa del elemento 1 kg; Volumen 0.001667 m3

**mt27wav020a** m Cinta adhesiva de pintor, de 25 mm de anchura
Datos técnicos: Coste energético 0.002 MJ; Emisión de CO2 0.003 kg; Código LER 20 01 01; Masa del elemento 0.0034 kg; Volumen 0.000005 m3
