# Revestimiento de pavimento industrial, sistema Maxurethane Floor "DRIZORO"

- Propiedad del archivo: CYPE Ingenieros S.A.
- Formato: FIEBDC-3/2016
- Programa: Generador de precios de la construcción. CYPE Ingenieros, S.A.
- Fecha: 26/06/2025
- Divisa: EUR
- Costes indirectos: 3 %
- IVA: 21 %

## R Revestimientos y trasdosados

### RS Pavimentos

#### RSI Sistemas de pavimentos industriales y decorativos

**RSI110** m² Revestimiento de pavimento industrial, sistema Maxurethane Floor "DRIZORO".
Precio: 0
Revestimiento de pavimento industrial, con resistencia al deslizamiento 35
