# Tarima flotante para interior, de tablas machihembradas de madera maciza, acabado cepillado, sin tratar

- Propiedad del archivo: CYPE Ingenieros S.A.
- Formato: FIEBDC-3/2016
- Programa: Generador de precios de la construcción. CYPE Ingenieros, S.A.
- Fecha: 06/06/2025
- Divisa: EUR
- Costes indirectos: 3 %
- IVA: 21 %

## R Revestimientos y trasdosados

### RS Pavimentos

#### RSM De madera

**RSM025** m² Tarima flotante para interior, de tablas machihembradas de madera maciza, acabado cepillado, sin tratar.
Tarima flotante para interior, de tablas machihembradas de madera maciza de pino, acabado cepillado, sin tratar, con color uniforme y mínima presencia de pequeños nudos sanos, de 17 mm de espesor, ensambladas entre sí mediante clips, colocadas a rompejuntas sobre capa de aislamiento. Incluso accesorios de montaje.
Criterio de valoración económica: El precio no incluye la capa de aislamiento ni la capa de acabado.
Incluye: Colocación y recorte de la primera hilada por una esquina de la habitación. Colocación y recorte de las siguientes hiladas. Unión de las tablas mediante clips. Colocación y recorte de la última hilada.
Criterio de medición de proyecto: Superficie útil, medida según documentación gráfica de Proyecto. No se ha incrementado la medición por roturas y recortes, ya que en la descomposición se ha considerado un 5% más de piezas.
Criterio de medición de obra: Se medirá la superficie realmente ejecutada según especificaciones de Proyecto.

| Código | Ud | Descripción | Rendimiento | Precio | Importe |
|---|---|---|---|---|---|
| mt18mta070a | m² | Tarima flotante para interior, de tablas machihembradas de madera maciza de pino, acabado cepillado, sin tratar, con color uniforme y mínima presencia de pequeños nudos sanos, de 17 mm de espesor. (material) | 1.05 | 16.3 | 17.115 |
| mt18mva100 | Ud | Clip para fijación de tabla de madera en tarima flotante. (material) | 13 | 0.2 | 2.600 |
| mt18mva021 | Ud | Accesorios de montaje para colocación de tarima flotante con clips. (material) | 0.5 | 2.15 | 1.075 |
| mo025 | h | Oficial 1ª instalador de pavimentos de madera. (mano de obra) | 0.534 | 23.1 | 12.335 |
| mo063 | h | Ayudante instalador de pavimentos de madera. (mano de obra) | 0.534 | 21.94 | 11.716 |
| % | % | Costes directos complementarios | 2 % | 44.841 | 0.897 |
|  |  | Costes directos |  |  | 45.738 |

Residuos:
- colocación: mt18mta070a; factor de residuo 0.014
- colocación: mt18mva100 Clip para fijación de tabla de madera en tarima flotante; factor de residuo 0.00465

## Recursos

**mt18mta070a** m² Tarima flotante para interior
Datos técnicos: Coste energético 562.391 MJ; Emisión de CO2 -8.820 kg; Código LER 17 02 01; Masa del elemento 6.69 kg; Volumen 0.006082 m3
Residuos:
- embalaje: re170203 Plástico. (componente de residuo); rendimiento 0.03 kg; Código LER 17 02 03; Masa del elemento 1 kg; Volumen 0.001667 m3

**mt18mva100** Ud Clip para fijación de tabla de madera en tarima flotante
Datos técnicos: Coste energético 0.960 MJ; Emisión de CO2 0.141 kg; Código LER 17 04 05; Masa del elemento 0.02 kg; Volumen 0.00001 m3
Residuos:
- embalaje: re150101 Envases de papel y cartón. (componente de residuo); rendimiento 0.001 kg; Código LER 15 01 01; Masa del elemento 1 kg; Volumen 0.001333 m3
