# Junta de retracción en pavimento continuo de hormigón, mediante corte con disco de diamante

- Propiedad del archivo: CYPE Ingenieros S.A.
- Formato: FIEBDC-3/2016
- Programa: Generador de precios de la construcción. CYPE Ingenieros, S.A.
- Fecha: 11/06/2024
- Divisa: EUR
- Costes indirectos: 3 %
- IVA: 21 %

## R Revestimientos y trasdosados

### RS Pavimentos

#### RSN Juntas en pavimentos continuos de hormigón

**RSN100** m Junta de retracción en pavimento continuo de hormigón, mediante corte con disco de diamante.
Junta de retracción en pavimento continuo de hormigón, de 5 a 10 mm de anchura y 20 mm de profundidad, mediante corte con disco de diamante.
Incluye: Replanteo de la junta. Corte del hormigón. Limpieza final de la junta.
Criterio de medición de proyecto: Longitud medida según documentación gráfica de Proyecto.
Criterio de medición de obra: Se medirá la longitud realmente ejecutada según especificaciones de Proyecto.

| Código | Ud | Descripción | Rendimiento | Precio | Importe |
|---|---|---|---|---|---|
| mq06cor020 | h | Equipo para corte de juntas en soleras de hormigón. (maquinaria) | 0.174 | 10.64 | 1.851 |
| mo112 | h | Peón especializado construcción. (mano de obra) | 0.178 | 21.12 | 3.759 |
| % | % | Costes directos complementarios | 2 % | 5.610 | 0.112 |
|  |  | Costes directos |  |  | 5.722 |

Residuos:
- demolición: ruo170101 Hormigón (hormigones, morteros y prefabricados). (componente de residuo); rendimiento 0.322 kg; Código LER 17 01 01; Masa del elemento 1 kg; Volumen 0.000667 m3
