# Pavimento de corcho. Sistema Bio Deco Floor "BIOVALSURO"

- Propiedad del archivo: CYPE Ingenieros S.A.
- Formato: FIEBDC-3/2016
- Programa: Generador de precios de la construcción. CYPE Ingenieros, S.A.
- Fecha: 24/01/2025
- Divisa: EUR
- Costes indirectos: 3 %
- IVA: 21 %

## R Revestimientos y trasdosados

### RS Pavimentos

#### RSO De corcho

**RSO020** m² Pavimento de corcho. Sistema Bio Deco Floor "BIOVALSURO".
Pavimento de corcho, sistema Bio Deco Floor "BIOVALSURO", formado por losetas de corcho, "BIOVALSURO", de 600x300x6 mm, peso 3,305 kg/m², resbaladicidad clase DS según UNE-EN 13893, Euroclase Dfl-s1 de reacción al fuego según UNE-EN 13501-1, color a elegir. COLOCACIÓN: en interiores con adhesivo vinílico en dispersión acuosa, "BIOVALSURO". IMPRIMACIÓN: imprimación monocomponente, "BIOVALSURO", a base de copolímeros acrílicos, previo lijado de la superficie. ACABADO: barniz al agua de poliuretano bicomponente, "BIOVALSURO", acabado brillante.
Incluye: Replanteo. Aplicación del adhesivo. Colocación de las losetas. Corte y colocación de las losetas perimetrales. Lijado de la superficie. Aplicación de la imprimación. Aplicación de la capa de acabado. Eliminación y limpieza del material sobrante. Limpieza final del pavimento.
Criterio de medición de proyecto: Superficie útil, medida según documentación gráfica de Proyecto. No se ha incrementado la medición por roturas y recortes, ya que en la descomposición se ha considerado un 5% más de piezas.
Criterio de medición de obra: Se medirá la superficie realmente ejecutada según especificaciones de Proyecto.

| Código | Ud | Descripción | Rendimiento | Precio | Importe |
|---|---|---|---|---|---|
| mt18mlv010a | m² | Loseta de corcho, "BIOVALSURO", de 600x300x6 mm, peso 3,305 kg/m², resbaladicidad clase DS según UNE-EN 13893, Euroclase Dfl-s1 de reacción al fuego según UNE-EN 13501-1, color a elegir. (material) | 1.05 | 32.2 | 33.810 |
| mt18mlv020a | l | Adhesivo vinílico en dispersión acuosa, "BIOVALSURO", con clase de durabilidad D3, según UNE-EN 204. (material) | 1 | 2.74 | 2.740 |
| mt27baj080a | l | Imprimación monocomponente, "BIOVALSURO", a base de copolímeros acrílicos. (material) | 0.1 | 12 | 1.200 |
| mt27baj090a | l | Barniz al agua de poliuretano bicomponente, "BIOVALSURO", acabado brillante. (material) | 0.1 | 29.1 | 2.910 |
| mo011 | h | Oficial 1ª montador. (mano de obra) | 0.538 | 23.74 | 12.772 |
| mo080 | h | Ayudante montador. (mano de obra) | 0.538 | 21.94 | 11.804 |
| % | % | Costes directos complementarios | 2 % | 65.236 | 1.305 |
|  |  | Costes directos |  |  | 66.541 |

Residuos:
- colocación: mt27baj080a Imprimación monocomponente, "BIOVALSURO", a base de copolímeros acrílicos; factor de residuo 0.03
- colocación: mt27baj090a Barniz al agua de poliuretano bicomponente, "BIOVALSURO", acabado brillante; factor de residuo 0.0275

## Recursos

**mt27baj080a** l Imprimación monocomponente, "BIOVALSURO", a base de copolímeros acrílicos
Datos técnicos: Coste energético 78.123 MJ; Emisión de CO2 2.976 kg; Código LER 17 09 04; Masa del elemento 1.03 kg; Volumen 0.000687 m3
Residuos:
- embalaje: re150104 Envases metálicos. (componente de residuo); rendimiento 0.064 kg; Código LER 15 01 04; Masa del elemento 1 kg; Volumen 0.001667 m3

**mt27baj090a** l Barniz al agua de poliuretano bicomponente, "BIOVALSURO", acabado brillante
Datos técnicos: Coste energético 33.929 MJ; Emisión de CO2 2.014 kg; Código LER 08 01 11; Masa del elemento 1.05 kg; Volumen 0.001167 m3
Residuos:
- embalaje: re150104 Envases metálicos; rendimiento 0.057 kg
