# Tratamiento de acabado superficial en obra de pavimento interior de mármol

- Propiedad del archivo: CYPE Ingenieros S.A.
- Formato: FIEBDC-3/2016
- Programa: Generador de precios de la construcción. CYPE Ingenieros, S.A.
- Fecha: 23/10/2024
- Divisa: EUR
- Costes indirectos: 3 %
- IVA: 21 %

## R Revestimientos y trasdosados

### RS Pavimentos

#### RSP De piedra natural

**RSP030** m² Tratamiento de acabado superficial en obra de pavimento interior de mármol.
Abrillantado mecánico en obra de pavimento interior de mármol, con muelas de 400 o superior, previa aplicación de líquido cristalizador.
Incluye: Abrillantado. Repaso de los rincones de difícil acceso.
Criterio de medición de proyecto: Superficie medida según documentación gráfica de Proyecto.
Criterio de medición de obra: Se medirá la superficie realmente ejecutada según especificaciones de Proyecto.

| Código | Ud | Descripción | Rendimiento | Precio | Importe |
|---|---|---|---|---|---|
| mt18tsm110a | l | Líquido cristalizador, de color blanco, con pH de 2,5, para tratamiento superficial de cristalizado y abrillantado, en pavimentos de piedra natural o de terrazo. (material) | 0.125 | 20.37 | 2.546 |
| mq08war155 | h | Abrillantadora para el cristalizado o el abrillantado de pavimentos de piedra natural o de terrazo, con plato de lana de acero o esponja sintética. (maquinaria) | 0.174 | 2.41 | 0.419 |
| mo037 | h | Oficial 1ª pulidor de pavimentos. (mano de obra) | 0.178 | 22.13 | 3.939 |
| % | % | Costes directos complementarios | 2 % | 6.904 | 0.138 |
|  |  | Costes directos |  |  | 7.042 |
