# Rodapié de piedra natural

- Propiedad del archivo: CYPE Ingenieros S.A.
- Formato: FIEBDC-3/2016
- Programa: Generador de precios de la construcción. CYPE Ingenieros, S.A.
- Fecha: 11/06/2024
- Divisa: EUR
- Costes indirectos: 3 %
- IVA: 21 %

## R Revestimientos y trasdosados

### RS Pavimentos

#### RSP De piedra natural

**RSP020** m Rodapié de piedra natural.
Rodapié de mármol Crema Levante, para interiores, de 7x1 cm, pulido; recibido con adhesivo cementoso mejorado, C2 TE, con deslizamiento reducido y tiempo abierto ampliado. Incluso rejuntado con mortero de juntas cementoso, CG1, para junta mínima (entre 1,5 y 3 mm), con la misma tonalidad de las piezas.
Incluye: Replanteo de las piezas. Corte de las piezas y formación de encajes en esquinas y rincones. Colocación del rodapié. Rejuntado. Limpieza del rodapié.
Criterio de medición de proyecto: Longitud medida según documentación gráfica de Proyecto, sin incluir huecos de puertas. No se ha incrementado la medición por roturas y recortes, ya que en la descomposición se ha considerado un 5% más de piezas.
Criterio de medición de obra: Se medirá la longitud realmente ejecutada según especificaciones de Proyecto.

| Código | Ud | Descripción | Rendimiento | Precio | Importe |
|---|---|---|---|---|---|
| mt18rmn010ka | m | Rodapié de mármol, procedente de España, Crema Levante, 7x1 cm, cara y cantos pulidos, densidad 2690 kg/m³, según UNE-EN 1936, resistencia a compresión 131,6 MPa, según UNE-EN 1926, resistencia a flexión 11,4 MPa, según UNE-EN 12372, absorción de agua por capilaridad menor de 5 kg/m² min½, según UNE-EN 1925, coeficiente de absorción de agua <= 0,4%, según UNE-EN 13755, Euroclase A1 de reacción al fuego, según Comisión 96/603/EC, resistencia a la abrasión 2,76 mm, según UNE-EN 14157, resistencia al deslizamiento en condiciones secas (índice SRV) 53, resistencia al deslizamiento en condiciones húmedas (índice SRV) 14, según UNE-EN 14231; según UNE-EN 12058. (material) | 1.05 | 1.26 | 1.323 |
| mt09mcr210 | kg | Adhesivo cementoso mejorado, C2 TE, con deslizamiento reducido y tiempo abierto ampliado, compuesto de cemento, áridos seleccionados, aditivos especiales y resinas, para la colocación en capa fina de pavimentos de piedra natural. (material) | 0.56 | 1.15 | 0.644 |
| mt09mcr060c | kg | Mortero de juntas cementoso, CG1, para junta mínima entre 1,5 y 3 mm, según UNE-EN 13888. (material) | 0.08 | 0.7 | 0.056 |
| mo023 | h | Oficial 1ª solador. (mano de obra) | 0.285 | 22.13 | 6.307 |
| % | % | Costes directos complementarios | 2 % | 8.330 | 0.167 |
|  |  | Costes directos |  |  | 8.497 |

Residuos:
- colocación: mt18rmn010ka; factor de residuo 0.0385
- colocación: mt09mcr210; factor de residuo 0.068349
- colocación: mt09mcr060c Mortero de juntas cementoso, CG1, para junta mínima entre 1,5 y 3 mm, según UNE-EN 13888; factor de residuo 0.07

## Recursos

**mt18rmn010ka** m Rodapié de mármol
Datos técnicos: Coste energético 12.490 MJ; Emisión de CO2 0.529 kg; Código LER 01 04 13; Masa del elemento 1.89 kg; Volumen 0.00126 m3
Residuos:
- embalaje: re170201 Madera. (componente de residuo); rendimiento 0.004 kg; Código LER 17 02 01; Masa del elemento 1 kg; Volumen 0.000909 m3
- embalaje: re170203 Plástico. (componente de residuo); rendimiento 0.08 kg; Código LER 17 02 03; Masa del elemento 1 kg; Volumen 0.001667 m3

**mt09mcr210** kg Adhesivo cementoso mejorado
Datos técnicos: Coste energético 3.871 MJ; Emisión de CO2 0.344 kg; Código LER 17 09 04; Masa del elemento 1 kg; Volumen 0.000667 m3
Residuos:
- embalaje: re170203 Plástico; rendimiento 0.003 kg

**mt09mcr060c** kg Mortero de juntas cementoso, CG1, para junta mínima entre 1,5 y 3 mm, según UNE-EN 13888
Datos técnicos: Coste energético 7.725 MJ; Emisión de CO2 0.576 kg; Código LER 17 09 04; Masa del elemento 1 kg; Volumen 0.000667 m3
Residuos:
- embalaje: re150101 Envases de papel y cartón. (componente de residuo); rendimiento 0.02 kg; Código LER 15 01 01; Masa del elemento 1 kg; Volumen 0.001333 m3
- embalaje: re170201 Madera; rendimiento 0.005 kg
- embalaje: re170203 Plástico; rendimiento 0.008 kg
