# Rodapié de PVC

- Propiedad del archivo: CYPE Ingenieros S.A.
- Formato: FIEBDC-3/2016
- Programa: Generador de precios de la construcción. CYPE Ingenieros, S.A.
- Fecha: 11/06/2024
- Divisa: EUR
- Costes indirectos: 3 %
- IVA: 21 %

## R Revestimientos y trasdosados

### RS Pavimentos

#### RSS De caucho, de linóleo y vinílicos

**RSS100** m Rodapié de PVC.
Rodapié flexible de PVC, de 100x25 mm, color a elegir. Colocación en obra: con adhesivo.
Incluye: Limpieza y preparación de la superficie soporte. Replanteo. Corte, colocación y fijación del rodapié.
Criterio de medición de proyecto: Longitud medida según documentación gráfica de Proyecto, sin incluir huecos de puertas. No se ha incrementado la medición por roturas y recortes, ya que en la descomposición se ha considerado un 5% más de piezas.
Criterio de medición de obra: Se medirá la longitud realmente ejecutada según especificaciones de Proyecto.

| Código | Ud | Descripción | Rendimiento | Precio | Importe |
|---|---|---|---|---|---|
| mt18dww020a | l | Adhesivo de cloropreno, de base solvente monocomponente. (material) | 0.1 | 6.61 | 0.661 |
| mt18rpv010e | m | Rodapié flexible de PVC, de 100x25 mm, color a elegir, suministrado en rollos de 50 m de longitud. (material) | 1.05 | 5.5 | 5.775 |
| mo026 | h | Oficial 1ª instalador de revestimientos flexibles. (mano de obra) | 0.089 | 22.13 | 1.970 |
| % | % | Costes directos complementarios | 2 % | 8.406 | 0.168 |
|  |  | Costes directos |  |  | 8.574 |

Residuos:
- colocación: mt18rpv010e Rodapié flexible de PVC, de 100x25 mm, color a elegir, suministrado en rollos de 50 m de longitud; factor de residuo 0.0790362

## Recursos

**mt18rpv010e** m Rodapié flexible de PVC, de 100x25 mm, color a elegir, suministrado en rollos de 50 m de longitud
Datos técnicos: Coste energético 253.545 MJ; Emisión de CO2 5.014 kg; Código LER 17 02 03; Masa del elemento 3.48 kg; Volumen 0.0058 m3
Residuos:
- embalaje: re150101 Envases de papel y cartón. (componente de residuo); rendimiento 0.018 kg; Código LER 15 01 01; Masa del elemento 1 kg; Volumen 0.001333 m3
- embalaje: re170201 Madera. (componente de residuo); rendimiento 0.052 kg; Código LER 17 02 01; Masa del elemento 1 kg; Volumen 0.000909 m3
- embalaje: re170203 Plástico. (componente de residuo); rendimiento 0.003 kg; Código LER 17 02 03; Masa del elemento 1 kg; Volumen 0.001667 m3
