# Encuentro de pavimento vinílico homogéneo, para uso en cuartos húmedos, con paramento vertical

- Propiedad del archivo: CYPE Ingenieros S.A.
- Formato: FIEBDC-3/2016
- Programa: Generador de precios de la construcción. CYPE Ingenieros, S.A.
- Fecha: 11/06/2024
- Divisa: EUR
- Costes indirectos: 3 %
- IVA: 21 %

## R Revestimientos y trasdosados

### RS Pavimentos

#### RSS De caucho, de linóleo y vinílicos

**RSS110** m Encuentro de pavimento vinílico homogéneo, para uso en cuartos húmedos, con paramento vertical.
Encuentro de pavimento vinílico homogéneo, para uso en cuartos húmedos, con paramento vertical, formado por: perfil de esquina de PVC, en ángulo cóncavo, a media caña, de 38 mm de anchura para apoyo del pavimento vinílico y perfil de remate de PVC para remate del pavimento vinílico sobre el paramento vertical a 15 cm de altura. Colocación en obra: con adhesivo de poliuretano bicomponente para aplicar en interiores y exteriores, para el encolado de pavimentos de PVC, sobre capa fina de nivelación y cordón perimetral de soldadura en la unión del perfil de remate con el paramento sin revestimiento cerámico.
Incluye: Replanteo y recorte del pavimento. Colocación del perfil de esquina. Aplicación del adhesivo. Colocación del pavimento. Soldado de unión y juntas entre rollos. Colocación del perfil de remate. Eliminación y limpieza del material sobrante. Limpieza final del pavimento.
Criterio de medición de proyecto: Longitud medida en proyección horizontal, según documentación gráfica de Proyecto.
Criterio de medición de obra: Se medirá, en proyección horizontal, la longitud realmente ejecutada según especificaciones de Proyecto.

| Código | Ud | Descripción | Rendimiento | Precio | Importe |
|---|---|---|---|---|---|
| mt18adq010d | kg | Adhesivo de poliuretano bicomponente para aplicar en interiores y exteriores, para el encolado de pavimentos de PVC, sin disolventes ni plastificantes, color beige. (material) | 0.056 | 5.68 | 0.318 |
| mt18dsi040a | m² | Lámina homogénea de PVC, antideslizante, para uso en cuartos húmedos, de 2 mm de espesor, con tacos en relieve, color a elegir; suministrada en rollos de 200 cm de anchura; peso total: 3150 g/m²; clasificación al uso, según UNE-EN ISO 10874: clase 23 para uso doméstico; clase 34 para uso comercial; clase 43 para uso industrial; Euroclase Bfl-s1 de reacción al fuego, según UNE-EN 13501-1. (material) | 0.2 | 27.2 | 5.440 |
| mt18rvp020b | m | Perfil de remate de PVC. (material) | 1.05 | 3 | 3.150 |
| mt18rvp010b | m | Perfil de esquina de PVC, en ángulo cóncavo, a media caña, de 38 mm de anchura. (material) | 1.05 | 1.9 | 1.995 |
| mo026 | h | Oficial 1ª instalador de revestimientos flexibles. (mano de obra) | 0.214 | 22.13 | 4.736 |
| mo064 | h | Ayudante instalador de revestimientos flexibles. (mano de obra) | 0.119 | 21.02 | 2.501 |
| % | % | Costes directos complementarios | 2 % | 18.140 | 0.363 |
|  |  | Costes directos |  |  | 18.503 |

Residuos:
- colocación: mt18dsi040a; factor de residuo 0.0395721

## Recursos

**mt18dsi040a** m² Lámina homogénea de PVC
Datos técnicos: Coste energético 143.102 MJ; Emisión de CO2 15.550 kg; Código LER 17 02 03; Masa del elemento 3.15 kg; Volumen 0.00525 m3
Residuos:
- embalaje: re170203 Plástico. (componente de residuo); rendimiento 0.037 kg; Código LER 17 02 03; Masa del elemento 1 kg; Volumen 0.001667 m3
