# Encuentro de pavimento vinílico homogéneo, para uso en cuartos húmedos, con paramento vertical

- Propiedad del archivo: CYPE Ingenieros S.A.
- Formato: FIEBDC-3/2016
- Programa: Generador de precios de la construcción. CYPE Ingenieros, S.A.
- Fecha: 11/06/2024
- Divisa: EUR
- Costes indirectos: 3 %
- IVA: 21 %

## R Revestimientos y trasdosados

### RS Pavimentos

#### RSS De caucho, de linóleo y vinílicos

**RSS110** m Encuentro de pavimento vinílico homogéneo, para uso en cuartos húmedos, con paramento vertical.
Encuentro de pavimento vinílico homogéneo, para uso en cuartos húmedos, con paramento vertical con revestimiento cerámico, formado por: perfil de esquina de PVC, en ángulo cóncavo, a media caña, de 20 mm de anchura para apoyo del pavimento vinílico y perfil de remate de PVC para remate del pavimento vinílico sobre el paramento vertical a 15 cm de altura. Colocación en obra: con adhesivo de poliuretano bicomponente para aplicar en interiores y exteriores, para el encolado de pavimentos de PVC, sobre capa fina de nivelación y clavos metálicos para fijación del perfil de remate al paramento con revestimiento cerámico.
Incluye: Replanteo y recorte del pavimento. Colocación del perfil de esquina. Aplicación del adhesivo. Colocación del pavimento. Soldado de unión y juntas entre rollos. Colocación del perfil de remate. Eliminación y limpieza del material sobrante. Limpieza final del pavimento.
Criterio de medición de proyecto: Longitud medida en proyección horizontal, según documentación gráfica de Proyecto.
Criterio de medición de obra: Se medirá, en proyección horizontal, la longitud realmente ejecutada según especificaciones de Proyecto.

| Código | Ud | Descripción | Rendimiento | Precio | Importe |
|---|---|---|---|---|---|
| mt18adq010d | kg | Adhesivo de poliuretano bicomponente para aplicar en interiores y exteriores, para el encolado de pavimentos de PVC, sin disolventes ni plastificantes, color beige. (material) | 0.056 | 5.68 | 0.318 |
| mt18dsi040a | m² | Lámina homogénea de PVC, antideslizante, para uso en cuartos húmedos, de 2 mm de espesor, con tacos en relieve, color a elegir; suministrada en rollos de 200 cm de anchura; peso total: 3150 g/m²; clasificación al uso, según UNE-EN ISO 10874: clase 23 para uso doméstico; clase 34 para uso comercial; clase 43 para uso industrial; Euroclase Bfl-s1 de reacción al fuego, según UNE-EN 13501-1. (material) | 0.2 | 27.2 | 5.440 |
| mt18rvp020a | m | Perfil de remate de PVC. (material) | 1.05 | 3.3 | 3.465 |
| mt18rvp010a | m | Perfil de esquina de PVC, en ángulo cóncavo, a media caña, de 20 mm de anchura. (material) | 1.05 | 1.7 | 1.785 |
| mo026 | h | Oficial 1ª instalador de revestimientos flexibles. (mano de obra) | 0.214 | 22.13 | 4.736 |
| mo064 | h | Ayudante instalador de revestimientos flexibles. (mano de obra) | 0.119 | 21.02 | 2.501 |
| % | % | Costes directos complementarios | 2 % | 18.245 | 0.365 |
|  |  | Costes directos |  |  | 18.610 |

Residuos:
- colocación: mt18dsi040a; factor de residuo 0.0395721

## Recursos

**mt18dsi040a** m² Lámina homogénea de PVC
Datos técnicos: Coste energético 143.102 MJ; Emisión de CO2 15.550 kg; Código LER 17 02 03; Masa del elemento 3.15 kg; Volumen 0.00525 m3
Residuos:
- embalaje: re170203 Plástico. (componente de residuo); rendimiento 0.037 kg; Código LER 17 02 03; Masa del elemento 1 kg; Volumen 0.001667 m3
