# Encerado de pavimento cerámico poroso

- Propiedad del archivo: CYPE Ingenieros S.A.
- Formato: FIEBDC-3/2016
- Programa: Generador de precios de la construcción. CYPE Ingenieros, S.A.
- Fecha: 26/06/2025
- Divisa: EUR
- Costes indirectos: 3 %
- IVA: 21 %

## R Revestimientos y trasdosados

### RS Pavimentos

#### RSY Reparaciones

**RSY021** m² Encerado de pavimento cerámico poroso.
Encerado de pavimento cerámico poroso ubicado en el exterior, mediante la aplicación de una mano de cera de polietilenglicol, según las instrucciones y dosificaciones recomendadas por el fabricante, para la protección de la superficie cerámica, evitando la aparición de salitre e incrustaciones. Incluso limpieza previa del pavimento, con eliminación de partículas sueltas, sin incluir la limpieza de manchas de grasa, eflorescencias salinas e incrustaciones.
Incluye: Limpieza. Encerado del pavimento.
Criterio de medición de proyecto: Superficie medida según documentación gráfica de Proyecto.
Criterio de medición de obra: Se medirá la superficie realmente ejecutada según especificaciones de Proyecto.

| Código | Ud | Descripción | Rendimiento | Precio | Importe |
|---|---|---|---|---|---|
| mt08lim090d | kg | Cera de polietilenglicol, para encerado de suelos. (material) | 0.15 | 7.72 | 1.158 |
| mo112 | h | Peón especializado construcción. (mano de obra) | 0.089 | 22.05 | 1.962 |
| mo113 | h | Peón ordinario construcción. (mano de obra) | 0.059 | 21.69 | 1.280 |
| % | % | Costes directos complementarios | 2 % | 4.400 | 0.088 |
|  |  | Costes directos |  |  | 4.488 |

Residuos:
- colocación: mt08lim090d Cera de polietilenglicol, para encerado de suelos; factor de residuo 0.03

## Recursos

**mt08lim090d** kg Cera de polietilenglicol, para encerado de suelos
Datos técnicos: Coste energético 0.291 MJ; Emisión de CO2 0.014 kg; Código LER 17 09 04; Masa del elemento 1 kg; Volumen 0.000667 m3
Residuos:
- embalaje: re170203 Plástico. (componente de residuo); rendimiento 0.003 kg; Código LER 17 02 03; Masa del elemento 1 kg; Volumen 0.001667 m3
