# Falso techo continuo de placas de yeso laminado. Sistema "KNAUF"

- Propiedad del archivo: CYPE Ingenieros S.A.
- Formato: FIEBDC-3/2016
- Programa: Generador de precios de la construcción. CYPE Ingenieros, S.A.
- Fecha: 26/06/2025
- Divisa: EUR
- Costes indirectos: 3 %
- IVA: 21 %

## R Revestimientos y trasdosados

### RT Falsos techos en interiores

#### RTC Continuos, de placas de yeso laminado

**RTC016** m² Falso techo continuo de placas de yeso laminado. Sistema "KNAUF".
Falso techo continuo suspendido, liso, situado a una altura menor de 4 m, con nivel de calidad del acabado Q2. Sistema D47.es "KNAUF" (12,5+17), constituido por: ESTRUCTURA: estructura metálica de acero galvanizado de maestras primarias 60/27 mm con una modulación de 500 mm y suspendidas del forjado o elemento soporte de hormigón con anclajes directos de 125 mm, para maestra 47/17, "KNAUF", y varillas cada 1200 mm; PLACAS: una capa de placas de yeso laminado A / UNE-EN 520 - 1200 / longitud / 12,5 / con los bordes longitudinales afinados, Standard "KNAUF". Incluso banda acústica de dilatación, autoadhesiva, "KNAUF", perfiles U 30/30 "KNAUF", fijaciones para el anclaje de los perfiles, tornillería para la fijación de las placas, pasta de juntas Jointfiller 24H "KNAUF", cinta microperforada de papel "KNAUF" y accesorios de montaje.
Incluye: Replanteo de los ejes de la estructura metálica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfk012a | m | Perfil U 30/30 de chapa de acero galvanizado, "KNAUF", espesor 0,55 mm. (material) | 0.4 | 1.18 | 0.472 |
| mt12psg220 | Ud | Fijación compuesta por taco y tornillo 5x27. (material) | 1.3 | 0.06 | 0.078 |
| mt12pek020tb | Ud | Anclaje directo de 125 mm, para maestra 47/17, "KNAUF". (material) | 1.52 | 0.44 | 0.669 |
| mt12pek030 | Ud | Varilla de cuelgue "KNAUF" de 100 cm. (material) | 1.3 | 0.39 | 0.507 |
| mt12pfk011b | m | Maestra 47/17 "KNAUF", de chapa de acero galvanizado. (material) | 1.9 | 1.3 | 2.470 |
| mt12pek020pb | Ud | Empalme F-47, para maestra 47/17, "KNAUF". (material) | 0.4 | 0.21 | 0.084 |
| mt12ppk010aa | m² | Placa de yeso laminado A / UNE-EN 520 - 1200 / longitud / 12,5 / con los bordes longitudinales afinados, Standard "KNAUF"; Euroclase A2-s1, d0 de reacción al fuego, según UNE-EN 13501-1. (material) | 1.05 | 4.35 | 4.568 |
| mt12ptk010cc | Ud | Tornillo autoperforante TN "KNAUF" 3,5x25. (material) | 12 | 0.01 | 0.120 |
| mt12pck020b | m | Banda acústica de dilatación, autoadhesiva, de espuma de poliuretano de celdas cerradas "KNAUF", de 3,2 mm de espesor y 50 mm de anchura, resistencia térmica 0,10 m²K/W, conductividad térmica 0,032 W/(mK). (material) | 0.4 | 0.25 | 0.100 |
| mt12pik010e | kg | Pasta de juntas Jointfiller 24H "KNAUF", Euroclase A2-s1, d0 de reacción al fuego, según UNE-EN 13501-1, rango de temperatura de trabajo de 5 a 30°C, para aplicación manual con cinta de juntas, según UNE-EN 13963. (material) | 0.808 | 1.02 | 0.824 |
| mt12pck010a | m | Cinta microperforada de papel "KNAUF" de 50 mm de anchura, según UNE-EN 13963. (material) | 1.2 | 0.04 | 0.048 |
| mo015 | h | Oficial 1ª montador de falsos techos. (mano de obra) | 0.255 | 23.74 | 6.054 |
| mo082 | h | Ayudante montador de falsos techos. (mano de obra) | 0.255 | 21.94 | 5.595 |
| % | % | Costes directos complementarios | 2 % | 21.589 | 0.432 |
|  |  | Costes directos |  |  | 22.021 |

Residuos:
- colocación: mt12pfk012a Perfil U 30/30 de chapa de acero galvanizado, "KNAUF", espesor 0,55 mm; factor de residuo 0.0188
- colocación: mt12pek020tb Anclaje directo de 125 mm, para maestra 47/17, "KNAUF"; factor de residuo 0.02
- colocación: mt12pek030 Varilla de cuelgue "KNAUF" de 100 cm; factor de residuo 0.02
- colocación: mt12pfk011b Maestra 47/17 "KNAUF", de chapa de acero galvanizado; factor de residuo 0.0188
- colocación: mt12pek020pb Empalme F-47, para maestra 47/17, "KNAUF"; factor de residuo 0.02
- colocación: mt12ppk010aa; factor de residuo 0.018
- colocación: mt12ptk010cc Tornillo autoperforante TN "KNAUF" 3,5x25; factor de residuo 0.00533333
- colocación: mt12pck020b; factor de residuo 0.06
- colocación: mt12pik010e; factor de residuo 0.03
- colocación: mt12pck010a Cinta microperforada de papel "KNAUF" de 50 mm de anchura, según UNE-EN 13963; factor de residuo 0.0440299

## Recursos

**mt12pfk012a** m Perfil U 30/30 de chapa de acero galvanizado, "KNAUF", espesor 0,55 mm
Datos técnicos: Coste energético 52.191 MJ; Emisión de CO2 1.604 kg; Código LER 17 04 05; Masa del elemento 0.39 kg; Volumen 0.000186 m3
Residuos:
- embalaje: re170203 Plástico. (componente de residuo); rendimiento 0.005 kg; Código LER 17 02 03; Masa del elemento 1 kg; Volumen 0.001667 m3

**mt12pek020tb** Ud Anclaje directo de 125 mm, para maestra 47/17, "KNAUF"
Datos técnicos: Coste energético 5.726 MJ; Emisión de CO2 0.254 kg; Código LER 17 04 05; Masa del elemento 0.235 kg; Volumen 0.000112 m3
Residuos:
- embalaje: re170203 Plástico; rendimiento 0.025 kg

**mt12pek030** Ud Varilla de cuelgue "KNAUF" de 100 cm
Datos técnicos: Coste energético 6.640 MJ; Emisión de CO2 0.291 kg; Código LER 17 04 05; Masa del elemento 0.3 kg; Volumen 0.000143 m3
Residuos:
- embalaje: re170203 Plástico; rendimiento 0.025 kg

**mt12pfk011b** m Maestra 47/17 "KNAUF", de chapa de acero galvanizado
Datos técnicos: Coste energético 66.774 MJ; Emisión de CO2 2.049 kg; Código LER 17 04 05; Masa del elemento 0.5 kg; Volumen 0.000238 m3
Residuos:
- embalaje: re170203 Plástico; rendimiento 0.005 kg

**mt12pek020pb** Ud Empalme F-47, para maestra 47/17, "KNAUF"
Datos técnicos: Coste energético 3.125 MJ; Emisión de CO2 0.149 kg; Código LER 17 04 05; Masa del elemento 0.05 kg; Volumen 0.000024 m3
Residuos:
- embalaje: re170203 Plástico; rendimiento 0.025 kg

**mt12ppk010aa** m² Placa de yeso laminado A / UNE-EN 520 - 1200 / longitud / 12,5 / con los bordes longitudinales afinados
Datos técnicos: Coste energético 27.495 MJ; Emisión de CO2 1.302 kg; Código LER 17 08 02; Masa del elemento 8.02 kg; Volumen 0.00802 m3
Residuos:
- embalaje: re170203 Plástico; rendimiento 0.004 kg

**mt12ptk010cc** Ud Tornillo autoperforante TN "KNAUF" 3,5x25
Datos técnicos: Coste energético 0.022 MJ; Emisión de CO2 0.002 kg; Código LER 17 04 05; Masa del elemento 0.0015 kg
Residuos:
- embalaje: re150101 Envases de papel y cartón. (componente de residuo); rendimiento 0.001 kg; Código LER 15 01 01; Masa del elemento 1 kg; Volumen 0.001333 m3

**mt12pck020b** m Banda acústica de dilatación
Datos técnicos: Coste energético 1.712 MJ; Emisión de CO2 0.083 kg; Código LER 17 06 04; Masa del elemento 0.0112 kg; Volumen 0.000019 m3
Residuos:
- embalaje: re170203 Plástico; rendimiento 0.001 kg

**mt12pik010e** kg Pasta de juntas Jointfiller 24H "KNAUF"
Datos técnicos: Coste energético 12.798 MJ; Emisión de CO2 0.436 kg; Código LER 17 08 02; Masa del elemento 1 kg; Volumen 0.001 m3
Residuos:
- embalaje: re170203 Plástico; rendimiento 0.02 kg

**mt12pck010a** m Cinta microperforada de papel "KNAUF" de 50 mm de anchura, según UNE-EN 13963
Datos técnicos: Coste energético 0.004 MJ; Emisión de CO2 0.006 kg; Código LER 20 01 01; Masa del elemento 0.0067 kg; Volumen 0.000009 m3
