# Falso techo continuo de placas de arcilla

- Propiedad del archivo: CYPE Ingenieros S.A.
- Formato: FIEBDC-3/2016
- Programa: Generador de precios de la construcción. CYPE Ingenieros, S.A.
- Fecha: 06/06/2025
- Divisa: EUR
- Costes indirectos: 3 %
- IVA: 21 %

## R Revestimientos y trasdosados

### RT Falsos techos en interiores

#### RTK Continuos, de placas de arcilla

**RTK005** m² Falso techo continuo de placas de arcilla.
Falso techo continuo suspendido, liso, 20+18, situado a una altura menor de 4 m, constituido por: ESTRUCTURA: estructura metálica de acero galvanizado de maestras primarias 47/18 mm con una modulación de 400 mm y suspendidas del forjado o elemento soporte de hormigón con horquillas de cuelgue y varillas; PLACAS: una capa de placas de arcilla con fibras vegetales, de 20 mm de espesor, 600 mm de anchura y 1200 mm de longitud, reforzadas con malla de yute por ambas caras. Incluso banda autoadhesiva desolidarizante, perfiles en U, de acero galvanizado, de 30 mm, fijaciones para el anclaje de los perfiles, tornillería para la fijación de las placas, malla de fibras de yute y mortero natural de arcilla sin aditivos, para regularización de superficies y accesorios de montaje.
Incluye: Replanteo de los ejes de la estructura metálica. Colocación de la banda acústica. Nivelación y fijación de los perfiles perimetrales. Señalización de los puntos de anclaje al forjado o elemento soporte. Nivelación y suspensión de los perfiles primarios. Corte de las placas. Fijación de las placas. Resolución de encuentros y puntos singulares. Tratamiento de juntas. Preparación del mortero. Aplicación del mortero.
Criterio de medición de proyecto: Superficie medida entre paramentos, según documentación gráfica de Proyecto, sin descontar huecos para instalaciones.
Criterio de medición de obra: Se medirá la superficie realmente ejecutada según especificaciones de Proyecto.

| Código | Ud | Descripción | Rendimiento | Precio | Importe |
|---|---|---|---|---|---|
| mt12psg041b | m | Banda autoadhesiva desolidarizante de espuma de poliuretano de celdas cerradas, de 3,2 mm de espesor y 50 mm de anchura, resistencia térmica 0,10 m²K/W, conductividad térmica 0,032 W/(mK). (material) | 1.36 | 0.24 | 0.326 |
| mt12psg160a | m | Perfil en U, de acero galvanizado, de 30 mm. (material) | 0.4 | 0.86 | 0.344 |
| mt12psg220 | Ud | Fijación compuesta por taco y tornillo 5x27. (material) | 1.36 | 0.06 | 0.082 |
| mt12pna028a | Ud | Taco de expansión M6. (material) | 1.36 | 0.13 | 0.177 |
| mt12pna027a | m | Varilla roscada galvanizada, de 6 mm de diámetro y 1000 mm de longitud, con dos tuercas y una arandela. (material) | 1.36 | 0.66 | 0.898 |
| mt12pna120a | Ud | Horquilla de cuelgue, para maestra 47/18. (material) | 1.36 | 0.19 | 0.258 |
| mt12pna090a | m | Maestra 47/18 de chapa de acero galvanizado, de 47 mm de anchura y 0,60 mm de espesor, según UNE-EN 14195. (material) | 3 | 1.34 | 4.020 |
| mt12ply010a | m² | Placa de arcilla con fibras vegetales, de 20 mm de espesor, 600 mm de anchura y 1200 mm de longitud, reforzada con malla de yute por ambas caras, Euroclase A2-s1, d0 de reacción al fuego, según UNE-EN 13501-1, con accesorios de fijación. (material) | 1.02 | 26.77 | 27.305 |
| mt12psg081d | Ud | Tornillo autoperforante 3,5x35 mm. (material) | 18 | 0.01 | 0.180 |
| mt28mca005a | m² | Malla de fibras de yute aprestada con almidón de maíz, de 135 g/m² de masa superficial. (material) | 0.26 | 2.57 | 0.668 |
| mt28mca015a | kg | Mortero natural de arcilla sin aditivos, compuesto por áridos seleccionados con granulometría de hasta 3 mm de diámetro, densidad 1800 kg/m³, resistencia a compresión 1,9 N/mm², suministrado en sacos, para regularización de superficies. (material) | 0.11 | 0.19 | 0.021 |
| mo015 | h | Oficial 1ª montador de falsos techos. (mano de obra) | 0.319 | 23.74 | 7.573 |
| mo082 | h | Ayudante montador de falsos techos. (mano de obra) | 0.118 | 21.94 | 2.589 |
| % | % | Costes directos complementarios | 2 % | 44.441 | 0.889 |
|  |  | Costes directos |  |  | 45.330 |

Residuos:
- colocación: mt12psg041b; factor de residuo 0.06
- colocación: mt12psg160a Perfil en U, de acero galvanizado, de 30 mm; factor de residuo 0.0188
- colocación: mt12pna028a Taco de expansión M6; factor de residuo 0.00488889
- colocación: mt12pna027a Varilla roscada galvanizada, de 6 mm de diámetro y 1000 mm de longitud, con dos tuercas y una arandela; factor de residuo 0.0188009
- colocación: mt12pna090a Maestra 47/18 de chapa de acero galvanizado, de 47 mm de anchura y 0,60 mm de espesor, según UNE-EN 14195; factor de residuo 0.018634
- colocación: mt12psg081d Tornillo autoperforante 3,5x35 mm; factor de residuo 0.00526316
- colocación: mt28mca005a Malla de fibras de yute aprestada con almidón de maíz, de 135 g/m² de masa superficial; factor de residuo 0.013
- colocación: mt28mca015a; factor de residuo 0.0198

## Recursos

**mt12psg041b** m Banda autoadhesiva desolidarizante de espuma de poliuretano de celdas cerradas
Datos técnicos: Coste energético 1.712 MJ; Emisión de CO2 0.083 kg; Código LER 17 06 04; Masa del elemento 0.0112 kg; Volumen 0.000019 m3
Residuos:
- embalaje: re170203 Plástico. (componente de residuo); rendimiento 0.001 kg; Código LER 17 02 03; Masa del elemento 1 kg; Volumen 0.001667 m3

**mt12psg160a** m Perfil en U, de acero galvanizado, de 30 mm
Datos técnicos: Coste energético 46.887 MJ; Emisión de CO2 1.442 kg; Código LER 17 04 05; Masa del elemento 0.35 kg; Volumen 0.000167 m3
Residuos:
- embalaje: re170203 Plástico; rendimiento 0.005 kg

**mt12pna028a** Ud Taco de expansión M6
Datos técnicos: Coste energético 0.129 MJ; Emisión de CO2 0.006 kg; Código LER 17 04 05; Masa del elemento 0.009 kg; Volumen 0.000004 m3
Residuos:
- embalaje: re150101 Envases de papel y cartón. (componente de residuo); rendimiento 0.001 kg; Código LER 15 01 01; Masa del elemento 1 kg; Volumen 0.001333 m3

**mt12pna027a** m Varilla roscada galvanizada, de 6 mm de diámetro y 1000 mm de longitud, con dos tuercas y una arandela
Datos técnicos: Coste energético 6.032 MJ; Emisión de CO2 0.590 kg; Código LER 17 04 05; Masa del elemento 0.221 kg; Volumen 0.000105 m3
Residuos:
- embalaje: re170203 Plástico; rendimiento 0.005 kg

**mt12pna120a** Ud Horquilla de cuelgue, para maestra 47/18
Datos técnicos: Coste energético 5.663 MJ; Emisión de CO2 0.421 kg
Residuos:
- embalaje: re150101 Envases de papel y cartón; rendimiento 0.09 kg
- embalaje: re170203 Plástico; rendimiento 0.045 kg

**mt12pna090a** m Maestra 47/18 de chapa de acero galvanizado, de 47 mm de anchura y 0,60 mm de espesor, según UNE-EN 14195
Datos técnicos: Coste energético 66.778 MJ; Emisión de CO2 2.049 kg; Código LER 17 04 05; Masa del elemento 0.5 kg; Volumen 0.000238 m3
Residuos:
- embalaje: re170203 Plástico; rendimiento 0.005 kg

**mt12psg081d** Ud Tornillo autoperforante 3,5x35 mm
Datos técnicos: Coste energético 0.027 MJ; Emisión de CO2 0.002 kg; Código LER 17 04 05; Masa del elemento 0.0019 kg
Residuos:
- embalaje: re150101 Envases de papel y cartón; rendimiento 0.001 kg

**mt28mca005a** m² Malla de fibras de yute aprestada con almidón de maíz, de 135 g/m² de masa superficial
Datos técnicos: Coste energético 3.389 MJ; Emisión de CO2 -0.232 kg; Código LER 20 02 01; Masa del elemento 0.135 kg; Volumen 0.00009 m3

**mt28mca015a** kg Mortero natural de arcilla sin aditivos
Datos técnicos: Coste energético 0.345 MJ; Emisión de CO2 0.028 kg; Código LER 17 01 01; Masa del elemento 1 kg; Volumen 0.000667 m3
Residuos:
- embalaje: re150101 Envases de papel y cartón; rendimiento 0.009 kg
