# Moldura de escayola, para solución perimetral de techo

- Propiedad del archivo: CYPE Ingenieros S.A.
- Formato: FIEBDC-3/2016
- Programa: Generador de precios de la construcción. CYPE Ingenieros, S.A.
- Fecha: 12/06/2024
- Divisa: EUR
- Costes indirectos: 3 %
- IVA: 21 %

## R Revestimientos y trasdosados

### RT Falsos techos en interiores

#### RTP Prefabricados de escayola

**RTP010** m Moldura de escayola, para solución perimetral de techo.
Moldura lisa de escayola, de 3x2x101 cm, para solución perimetral de techo, recibida con cola para escayola. Incluso accesorios de fijación.
Incluye: Replanteo y trazado en los paramentos de la situación de la moldura. Presentación y corte de las piezas. Humectación de la base de fijación. Extendido de la cola. Colocación y rejuntado de las piezas. Repasos de encuentros entre piezas, esquinas y rincones.
Criterio de medición de proyecto: Longitud medida según documentación gráfica de Proyecto.
Criterio de medición de obra: Se medirá la longitud realmente ejecutada según especificaciones de Proyecto.

| Código | Ud | Descripción | Rendimiento | Precio | Importe |
|---|---|---|---|---|---|
| mt12rea010aa | m | Moldura lisa de escayola, de 3x2x101 cm. (material) | 1.05 | 2.03 | 2.132 |
| mt09eyc030 | kg | Cola para escayola. (material) | 0.2 | 0.35 | 0.070 |
| mo035 | h | Oficial 1ª escayolista. (mano de obra) | 0.185 | 22.13 | 4.094 |
| % | % | Costes directos complementarios | 2 % | 6.296 | 0.126 |
|  |  | Costes directos |  |  | 6.422 |

Residuos:
- colocación: mt12rea010aa Moldura lisa de escayola, de 3x2x101 cm; factor de residuo 0.0164469

## Recursos

**mt12rea010aa** m Moldura lisa de escayola, de 3x2x101 cm
Datos técnicos: Coste energético 4.519 MJ; Emisión de CO2 0.201 kg; Código LER 17 08 02; Masa del elemento 1.3 kg; Volumen 0.0013 m3
Residuos:
- embalaje: re170203 Plástico. (componente de residuo); rendimiento 0.001 kg; Código LER 17 02 03; Masa del elemento 1 kg; Volumen 0.001667 m3
