# Cortinero de escayola, para solución perimetral de techo

- Propiedad del archivo: CYPE Ingenieros S.A.
- Formato: FIEBDC-3/2016
- Programa: Generador de precios de la construcción. CYPE Ingenieros, S.A.
- Fecha: 12/06/2024
- Divisa: EUR
- Costes indirectos: 3 %
- IVA: 21 %

## R Revestimientos y trasdosados

### RT Falsos techos en interiores

#### RTP Prefabricados de escayola

**RTP090** m Cortinero de escayola, para solución perimetral de techo.
Cortinero en L de escayola, de 18x9,5x118,5 cm, para solución perimetral de techo, recibido con cola para escayola. Incluso accesorios de fijación.
Incluye: Replanteo y trazado en los paramentos de la situación del cortinero. Presentación y corte de las piezas. Humectación de la base de fijación. Extendido de la cola. Colocación y rejuntado de las piezas. Repasos de encuentros entre piezas, esquinas y rincones.
Criterio de medición de proyecto: Longitud medida según documentación gráfica de Proyecto.
Criterio de medición de obra: Se medirá la longitud realmente ejecutada según especificaciones de Proyecto.

| Código | Ud | Descripción | Rendimiento | Precio | Importe |
|---|---|---|---|---|---|
| mt12rea030a | m | Cortinero en L de escayola, de 18x9,5x118,5 cm. (material) | 1.05 | 4.49 | 4.715 |
| mt09eyc030 | kg | Cola para escayola. (material) | 0.21 | 0.35 | 0.074 |
| mo035 | h | Oficial 1ª escayolista. (mano de obra) | 0.185 | 22.13 | 4.094 |
| % | % | Costes directos complementarios | 2 % | 8.883 | 0.178 |
|  |  | Costes directos |  |  | 9.061 |

Residuos:
- colocación: mt12rea030a Cortinero en L de escayola, de 18x9,5x118,5 cm; factor de residuo 0.0053

## Recursos

**mt12rea030a** m Cortinero en L de escayola, de 18x9,5x118,5 cm
Datos técnicos: Coste energético 14.728 MJ; Emisión de CO2 0.655 kg; Código LER 17 08 02; Masa del elemento 4.3 kg; Volumen 0.0043 m3
Residuos:
- embalaje: re170203 Plástico. (componente de residuo); rendimiento 0.002 kg; Código LER 17 02 03; Masa del elemento 1 kg; Volumen 0.001667 m3
