# Falso techo registrable de paneles de MDF. Sistema "DECUSTIK"

- Propiedad del archivo: CYPE Ingenieros S.A.
- Formato: FIEBDC-3/2016
- Programa: Generador de precios de la construcción. CYPE Ingenieros, S.A.
- Fecha: 02/07/2024
- Divisa: EUR
- Costes indirectos: 3 %
- IVA: 21 %

## R Revestimientos y trasdosados

### RT Falsos techos en interiores

#### RTT Registrables, de madera

**RTT031** m² Falso techo registrable de paneles de MDF. Sistema "DECUSTIK".
Falso techo registrable suspendido, situado a una altura menor de 4 m. Sistema MICRO "DECUSTIK", constituido por: ESTRUCTURA: perfilería oculta, de acero galvanizado, color blanco, con suela de 24 mm de anchura, comprendiendo perfiles primarios y secundarios; PANELES: paneles de MDF, MICRO 05 01 "DECUSTIK", rechapado con chapa de madera de roble, acabado barnizado, con barniz ignífugo, de 1200x600 mm y 16 mm de espesor, de superficie ranurada y con la cara posterior con perforaciones circulares de 10 mm de diámetro, con una separación de 16 mm entre perforaciones en un 2,7% de la superficie y recubierta con un velo acústico, con mecanizado lateral para perfilería oculta V6. Incluso perfiles angulares, fijaciones para el anclaje de los perfiles, y accesorios de montaje.
Criterio de valoración económica: El precio no incluye el aislamiento a colocar sobre el falso techo.
Incluye: Trazado en los muros del nivel del falso techo. Nivelación y fijación de los perfiles perimetrales. Replanteo de los perfiles primarios de la trama. Señalización de los puntos de anclaje al forjado o elemento soporte. Nivelación y suspensión de los perfiles primarios y secundarios de la trama. Corte de los paneles. Colocación de los paneles. Resolución de encuentros y puntos singulares.
Criterio de medición de proyecto: Superficie medida entre paramentos, según documentación gráfica de Proyecto, sin descontar huecos para instalaciones.
Criterio de medición de obra: Se medirá la superficie realmente ejecutada según especificaciones de Proyecto, sin descontar huecos para instalaciones.

| Código | Ud | Descripción | Rendimiento | Precio | Importe |
|---|---|---|---|---|---|
| mt12dec030l | m² | Panel de MDF, MICRO 05 01 "DECUSTIK", rechapado con chapa de madera de roble, acabado barnizado, con barniz ignífugo de 1200x600 mm y 16 mm de espesor, de superficie ranurada y con la cara posterior con perforaciones circulares de 10 mm de diámetro, con una separación de 16 mm entre perforaciones en un 2,7% de la superficie y recubierta con un velo acústico, con mecanizado lateral para perfilería oculta V6, Euroclase B-s2, d0 de reacción al fuego según UNE-EN 13501-1. (material) | 1 | 180.97 | 180.970 |
| mt12psg200a | m | Perfil primario 24x38x3700 mm, de acero galvanizado, según UNE-EN 13964. (material) | 2.035 | 1.89 | 3.846 |
| mt12psg200b | m | Perfil secundario 24x32x600 mm, de acero galvanizado, según UNE-EN 13964. (material) | 0.9 | 1.89 | 1.701 |
| mt12psg200d | m | Perfil angular 25x25x3000 mm, de acero galvanizado, según UNE-EN 13964. (material) | 1.22 | 1.75 | 2.135 |
| mt12pek060a | Ud | Pieza de cuelgue rápido, para falsos techos suspendidos. (material) | 0.9 | 0.96 | 0.864 |
| mt12psg190 | Ud | Varilla de cuelgue. (material) | 0.9 | 0.37 | 0.333 |
| mt12psg220 | Ud | Fijación compuesta por taco y tornillo 5x27. (material) | 0.9 | 0.06 | 0.054 |
| mo015 | h | Oficial 1ª montador de falsos techos. (mano de obra) | 0.347 | 22.74 | 7.891 |
| mo082 | h | Ayudante montador de falsos techos. (mano de obra) | 0.347 | 21.02 | 7.294 |
| % | % | Costes directos complementarios | 2 % | 205.088 | 4.102 |
|  |  | Costes directos |  |  | 209.190 |

Residuos:
- colocación: mt12dec030l; factor de residuo 0.0063
- colocación: mt12psg200a Perfil primario 24x38x3700 mm, de acero galvanizado, según UNE-EN 13964; factor de residuo 0.0164517
- colocación: mt12psg200b Perfil secundario 24x32x600 mm, de acero galvanizado, según UNE-EN 13964; factor de residuo 0.01645
- colocación: mt12psg200d Perfil angular 25x25x3000 mm, de acero galvanizado, según UNE-EN 13964; factor de residuo 0.0170304
- colocación: mt12pek060a Pieza de cuelgue rápido, para falsos techos suspendidos; factor de residuo 0.02

## Recursos

**mt12dec030l** m² Panel de MDF, MICRO 05 01 "DECUSTIK"
Datos técnicos: Coste energético 414.919 MJ; Emisión de CO2 5.414 kg; Código LER 17 02 01; Masa del elemento 12.5 kg; Volumen 0.011364 m3
Residuos:
- embalaje: re170203 Plástico. (componente de residuo); rendimiento 0.034 kg; Código LER 17 02 03; Masa del elemento 1 kg; Volumen 0.001667 m3

**mt12psg200a** m Perfil primario 24x38x3700 mm, de acero galvanizado, según UNE-EN 13964
Datos técnicos: Coste energético 38.983 MJ; Emisión de CO2 1.201 kg; Código LER 17 04 05; Masa del elemento 0.29 kg; Volumen 0.000138 m3
Residuos:
- embalaje: re170203 Plástico; rendimiento 0.006 kg

**mt12psg200b** m Perfil secundario 24x32x600 mm, de acero galvanizado, según UNE-EN 13964
Datos técnicos: Coste energético 35.006 MJ; Emisión de CO2 1.080 kg; Código LER 17 04 05; Masa del elemento 0.26 kg; Volumen 0.000124 m3
Residuos:
- embalaje: re170203 Plástico; rendimiento 0.006 kg

**mt12psg200d** m Perfil angular 25x25x3000 mm, de acero galvanizado, según UNE-EN 13964
Datos técnicos: Coste energético 31.016 MJ; Emisión de CO2 0.957 kg; Código LER 17 04 05; Masa del elemento 0.23 kg; Volumen 0.00011 m3
Residuos:
- embalaje: re170203 Plástico; rendimiento 0.005 kg

**mt12pek060a** Ud Pieza de cuelgue rápido, para falsos techos suspendidos
Datos técnicos: Coste energético 5.371 MJ; Emisión de CO2 0.273 kg; Código LER 17 04 05; Masa del elemento 0.3 kg; Volumen 0.000143 m3
Residuos:
- embalaje: re170203 Plástico; rendimiento 0.025 kg
