# Limpieza de paramento de fachada

- Propiedad del archivo: CYPE Ingenieros S.A.
- Formato: FIEBDC-3/2016
- Programa: Generador de precios de la construcción. CYPE Ingenieros, S.A.
- Fecha: 06/06/2025
- Divisa: EUR
- Costes indirectos: 3 %
- IVA: 21 %

## R Revestimientos y trasdosados

### RY Preparaciones, protecciones, reparaciones y refuerzos de revestimientos

#### RYP Preparaciones

**RYP010** m² Limpieza de paramento de fachada.
Limpieza manual de paramento de fachada con presencia de eflorescencias salinas (salitre) mediante la aplicación de líquido antisalitre, para limpieza de eflorescencias salinas, incoloro, con un rendimiento de 0,3 l/m² y aclarado posterior de la superficie con abundante agua limpia hasta eliminar los residuos del producto aplicado.
Incluye: Protección de los elementos del entorno que puedan verse afectados durante los trabajos. Ejecución de las operaciones de limpieza. Recogida y eliminación del agua de limpieza. Retirada y acopio de los restos generados. Carga de los restos generados sobre camión o contenedor.
Criterio de medición de proyecto: Superficie medida según documentación gráfica de Proyecto.
Criterio de medición de obra: Se medirá la superficie realmente ejecutada según especificaciones de Proyecto.

| Código | Ud | Descripción | Rendimiento | Precio | Importe |
|---|---|---|---|---|---|
| mt27tth020a | l | Líquido antisalitre, para limpieza de eflorescencias salinas, incoloro, a base de resinas acrílicas en dispersión acuosa y aditivos especiales, permeable al vapor de agua, antimoho y antiverdín, para aplicar con brocha o rodillo. (material) | 0.3 | 13.43 | 4.029 |
| mt08aaa010a | m³ | Agua. (material) | 0.001 | 1.5 | 0.002 |
| mo039 | h | Oficial 1ª revocador. (mano de obra) | 0.11 | 23.1 | 2.541 |
| mo111 | h | Peón especializado revocador. (mano de obra) | 0.11 | 22.4 | 2.464 |
| % | % | Costes directos complementarios | 2 % | 9.036 | 0.181 |
|  |  | Costes directos |  |  | 9.217 |

Residuos:
- colocación: mt27tth020a; factor de residuo 0.03

## Recursos

**mt27tth020a** l Líquido antisalitre
Datos técnicos: Coste energético 79.842 MJ; Emisión de CO2 3.069 kg; Código LER 17 09 04; Masa del elemento 1.02 kg; Volumen 0.00068 m3
Residuos:
- embalaje: re170203 Plástico. (componente de residuo); rendimiento 0.032 kg; Código LER 17 02 03; Masa del elemento 1 kg; Volumen 0.001667 m3

**mt08aaa010a** m³ Agua
Datos técnicos: Coste energético 60.000 MJ; Emisión de CO2 30.000 kg
