# Preparación de superficie de hormigón mediante proyección de agua y material abrasivo

- Propiedad del archivo: CYPE Ingenieros S.A.
- Formato: FIEBDC-3/2016
- Programa: Generador de precios de la construcción. CYPE Ingenieros, S.A.
- Fecha: 26/06/2025
- Divisa: EUR
- Costes indirectos: 3 %
- IVA: 21 %

## R Revestimientos y trasdosados

### RY Preparaciones, protecciones, reparaciones y refuerzos de revestimientos

#### RYP Preparaciones

**RYP120** m² Preparación de superficie de hormigón mediante proyección de agua y material abrasivo.
Preparación de superficie de hormigón mediante proyección de agua y material abrasivo formado por partículas de silicato de aluminio, eliminando los restos de suciedad, grasas y polvo del soporte.
Incluye: Montaje de la protección contra el polvo y el agua. Montaje y preparación del equipo. Aplicación mecánica del chorro de agua con partículas. Desmontaje del equipo. Limpieza de la superficie soporte. Recogida y eliminación del agua de limpieza. Retirada y acopio del material proyectado y los restos generados. Carga del material proyectado y los restos generados sobre camión o contenedor.
Criterio de medición de proyecto: Superficie medida según documentación gráfica de Proyecto.
Criterio de medición de obra: Se medirá la superficie realmente ejecutada según especificaciones de Proyecto.

| Código | Ud | Descripción | Rendimiento | Precio | Importe |
|---|---|---|---|---|---|
| mt08lim010a | kg | Abrasivo para limpieza mediante chorro a presión, formado por partículas de silicato de aluminio. (material) | 0.5 | 0.25 | 0.125 |
| mq08lch020a | h | Equipo de chorro de agua a presión. (maquinaria) | 0.116 | 5.77 | 0.669 |
| mq08gel010k | h | Grupo electrógeno insonorizado, trifásico, de 45 kVA de potencia. (maquinaria) | 0.116 | 5.38 | 0.624 |
| mo112 | h | Peón especializado construcción. (mano de obra) | 0.121 | 22.05 | 2.668 |
| mo113 | h | Peón ordinario construcción. (mano de obra) | 0.121 | 21.69 | 2.624 |
| % | % | Costes directos complementarios | 2 % | 6.710 | 0.134 |
|  |  | Costes directos |  |  | 6.844 |

Residuos:
- colocación: mt08lim010a Abrasivo para limpieza mediante chorro a presión, formado por partículas de silicato de aluminio; factor de residuo 1
- demolición: ruo170101 Hormigón (hormigones, morteros y prefabricados). (componente de residuo); rendimiento 1.15 kg; Código LER 17 01 01; Masa del elemento 1 kg; Volumen 0.000667 m3

## Recursos

**mt08lim010a** kg Abrasivo para limpieza mediante chorro a presión, formado por partículas de silicato de aluminio
Datos técnicos: Coste energético 244.408 MJ; Emisión de CO2 12.692 kg; Código LER 12 01 17; Masa del elemento 1 kg; Volumen 0.000476 m3
Residuos:
- embalaje: re150101 Envases de papel y cartón. (componente de residuo); rendimiento 0.019 kg; Código LER 15 01 01; Masa del elemento 1 kg; Volumen 0.001333 m3
- embalaje: re170201 Madera. (componente de residuo); rendimiento 0.009 kg; Código LER 17 02 01; Masa del elemento 1 kg; Volumen 0.000909 m3
- embalaje: re170203 Plástico. (componente de residuo); rendimiento 0.04 kg; Código LER 17 02 03; Masa del elemento 1 kg; Volumen 0.001667 m3
