# Fluxor empotrado para inodoro suspendido

- Propiedad del archivo: CYPE Ingenieros S.A.
- Formato: FIEBDC-3/2016
- Programa: Generador de precios de la construcción. CYPE Ingenieros, S.A.
- Fecha: 26/06/2025
- Divisa: EUR
- Costes indirectos: 3 %
- IVA: 21 %

## S Señalización y equipamiento

### SA Aparatos sanitarios

#### SAI Inodoros

**SAI160** Ud Fluxor empotrado para inodoro suspendido.
Fluxor, con descarga ajustable entre 6 y 9 litros, sobre bastidor premontado, de 1130 mm de altura y 500 mm de anchura, de acero con revestimiento anticorrosión, con patas de apoyo ajustables en altura hasta 200 mm, para inodoro suspendido, serie Rapid SL, modelo 38 519 001 "GROHE", con conexión de suministro, llave de corte, tubo guía para tubo de alimentación de aparatos sanitarios, codo de desagüe de polipropileno de 90 mm de diámetro, manguito adaptador de polipropileno, varillas roscadas para soporte de inodoro y elementos de fijación, con juego de anclajes de pared, ajustable en longitud entre 130 y 230 mm, serie Rapid SL, modelo 38 558 00M y pulsador antivandálico para accionamiento de fluxor, de acero inoxidable, de descarga única, serie Skate, modelo 38 445 SD0 "GROHE", de 156x197x19 mm, con marco de fijación. Instalación empotrada en muro de fábrica.
Incluye: Replanteo. Colocación y fijación. Conexión a la red de evacuación. Conexión a la red de agua fría. Montaje de accesorios y complementos. Comprobación de su correcto funcionamiento.
Criterio de medición de proyecto: Número de unidades previstas, según documentación gráfica de Proyecto.
Criterio de medición de obra: Se medirá el número de unidades realmente colocadas según especificaciones de Proyecto.

| Código | Ud | Descripción | Rendimiento | Precio | Importe |
|---|---|---|---|---|---|
| mt30gro015d | Ud | Fluxor, con descarga ajustable entre 6 y 9 litros, sobre bastidor premontado, de 1130 mm de altura y 500 mm de anchura, de acero con revestimiento anticorrosión, con patas de apoyo ajustables en altura hasta 200 mm, para inodoro suspendido, serie Rapid SL, modelo 38 519 001 "GROHE", con conexión de suministro, llave de corte, tubo guía para tubo de alimentación de aparatos sanitarios, codo de desagüe de polipropileno de 90 mm de diámetro, manguito adaptador de polipropileno, varillas roscadas para soporte de inodoro y elementos de fijación, para empotrar en muro de fábrica. (material) | 1 | 529.84 | 529.840 |
| mt30gro150d | Ud | Juego de anclajes de pared, ajustable en longitud entre 130 y 230 mm, serie Rapid SL, modelo 38 558 00M "GROHE", incluso elementos de fijación. (material) | 1 | 18.96 | 18.960 |
| mt30gro145d | Ud | Pulsador antivandálico para accionamiento de fluxor, de acero inoxidable, de descarga única, serie Skate, modelo 38 445 SD0 "GROHE", de 156x197x19 mm, con marco de fijación, incluso elementos de fijación. (material) | 1 | 152.69 | 152.690 |
| mo008 | h | Oficial 1ª fontanero. (mano de obra) | 1.302 | 23.74 | 30.909 |
| % | % | Costes directos complementarios | 2 % | 732.399 | 14.648 |
|  |  | Costes directos |  |  | 747.047 |

## Recursos

**mt30gro150d** Ud Juego de anclajes de pared
Datos técnicos: Coste energético 14.257 MJ; Emisión de CO2 0.746 kg
Residuos:
- embalaje: re150101 Envases de papel y cartón. (componente de residuo); rendimiento 0.09 kg; Código LER 15 01 01; Masa del elemento 1 kg; Volumen 0.001333 m3
- embalaje: re170203 Plástico. (componente de residuo); rendimiento 0.045 kg; Código LER 17 02 03; Masa del elemento 1 kg; Volumen 0.001667 m3

**mt30gro145d** Ud Pulsador antivandálico para accionamiento de fluxor
Datos técnicos: Coste energético 24.805 MJ; Emisión de CO2 3.706 kg
Residuos:
- embalaje: re150101 Envases de papel y cartón; rendimiento 0.078 kg
