# Mobiliario completo en cocina con frente de madera

- Propiedad del archivo: CYPE Ingenieros S.A.
- Formato: FIEBDC-3/2016
- Programa: Generador de precios de la construcción. CYPE Ingenieros, S.A.
- Fecha: 23/10/2024
- Divisa: EUR
- Costes indirectos: 3 %
- IVA: 21 %

## S Señalización y equipamiento

### SC Cocinas/galerías

#### SCM Muebles

**SCM026** Ud Mobiliario completo en cocina con frente de madera.
Mobiliario completo en cocina compuesto por 3,5 m de muebles bajos con zócalo inferior y 3,5 m de muebles altos, realizado con frentes de cocina constituidos por tablero alistonado de madera de pino, clase SWP/2 NS, para uso en ambiente húmedo, de 19 mm de espesor, con los cantos vistos, acabados con barniz de poliuretano; montados sobre los cuerpos de los muebles constituidos por núcleo de tablero de partículas tipo P2 de interior, para uso en ambiente seco, de 16 mm de espesor, chapa trasera de 6 mm de espesor, con recubrimiento melamínico acabado brillo con papel decorativo de color beige, impregnado con resina melamínica y cantos termoplásticos de ABS. Incluso montaje de cajones y baldas del mismo material que el cuerpo, bisagras, patas regulables para muebles bajos guías de cajones y otros herrajes de calidad básica, instalados en los cuerpos de los muebles y tiradores, pomos, sistemas de apertura automática, y otros herrajes de la serie básica, fijados en los frentes de cocina.
Criterio de valoración económica: El precio no incluye la encimera, los electrodomésticos ni el fregadero.
Incluye: Replanteo de la posición y de los puntos de sujeción. Colocación, fijación y nivelación de los cuerpos de los muebles. Colocación y fijación de bisagras y baldas. Colocación de frentes y cajones. Colocación de los tiradores en frentes y cajones. Colocación del zócalo. Limpieza y retirada de restos a contenedor.
Criterio de medición de proyecto: Número de unidades previstas, según documentación gráfica de Proyecto. No se han duplicado esquinas en la medición de la longitud de los frentes de muebles altos y bajos.
Criterio de medición de obra: Se medirá el número de unidades realmente ejecutadas según especificaciones de Proyecto.

| Código | Ud | Descripción | Rendimiento | Precio | Importe |
|---|---|---|---|---|---|
| mt32cue010aga | m | Cuerpo para muebles bajos de cocina de 58 cm de fondo y 70 cm de altura, con núcleo de tablero de partículas tipo P2 de interior, para uso en ambiente seco, según UNE-EN 312, de 16 mm de espesor, chapa trasera de 6 mm de espesor, con recubrimiento melamínico acabado brillo con papel decorativo de color beige, impregnado con resina melamínica y cantos termoplásticos de ABS. Incluso cajones y baldas del mismo material que el cuerpo, bisagras, patas regulables para muebles bajos guías de cajones y otros herrajes de calidad básica. (material) | 3.5 | 82.18 | 287.630 |
| mt32cue020ama | m | Cuerpo para muebles altos de cocina de 33 cm de fondo y 70 cm de altura, con núcleo de tablero de partículas tipo P2 de interior, para uso en ambiente seco, según UNE-EN 312, de 16 mm de espesor, chapa trasera de 6 mm de espesor, con recubrimiento melamínico acabado brillo con papel decorativo de color beige, impregnado con resina melamínica y cantos termoplásticos de ABS. Incluso baldas del mismo material que el cuerpo, bisagras, herrajes de cuelgue y otros herrajes de calidad básica. (material) | 3.5 | 83.22 | 291.270 |
| mt32mum120a | m | Frente de madera maciza para muebles bajos de cocina de 70 cm de altura, constituido por tablero alistonado de madera de pino, clase SWP/2 NS, para uso en ambiente húmedo, según UNE-EN 13353, de 19 mm de espesor, con los cantos vistos, acabado con barniz de poliuretano. Incluso tiradores, pomos, sistemas de apertura automática, y otros herrajes de la serie básica. (material) | 3.5 | 440 | 1540.000 |
| mt32mum110a | m | Frente de madera maciza para muebles altos de cocina de 70 cm de altura, constituido por tablero alistonado de madera de pino, clase SWP/2 NS, para uso en ambiente húmedo, según UNE-EN 13353, de 19 mm de espesor, con los cantos vistos, acabado con barniz de poliuretano. Incluso p/p de tiradores, pomos, sistemas de apertura automática, y otros herrajes de la serie básica. (material) | 3.5 | 440 | 1540.000 |
| mt32mum121a | m | Zócalo de madera maciza para muebles bajos de cocina, constituido por tablero alistonado de madera de pino, clase SWP/2 NS, para uso en ambiente húmedo, según UNE-EN 13353, de 19 mm de espesor, con los cantos vistos, acabado con barniz de poliuretano. Incluso remates. (material) | 3.5 | 123.2 | 431.200 |
| mo017 | h | Oficial 1ª carpintero. (mano de obra) | 6.857 | 22.45 | 153.940 |
| mo058 | h | Ayudante carpintero. (mano de obra) | 6.857 | 21.15 | 145.026 |
| % | % | Costes directos complementarios | 2 % | 4389.066 | 87.781 |
|  |  | Costes directos |  |  | 4476.847 |

## Recursos

**mt32cue010aga** m Cuerpo para muebles bajos de cocina de 58 cm de fondo y 70 cm de altura
Datos técnicos: Coste energético 1093.374 MJ; Emisión de CO2 20.356 kg
Residuos:
- embalaje: re150101 Envases de papel y cartón. (componente de residuo); rendimiento 1.247 kg; Código LER 15 01 01; Masa del elemento 1 kg; Volumen 0.001333 m3
- embalaje: re170604 Materiales de aislamiento distintos de los especificados en los códigos 17 06 01 y 17 06 03. (componente de residuo); rendimiento 0.027 kg; Código LER 17 06 04; Masa del elemento 1 kg; Volumen 0.001667 m3

**mt32cue020ama** m Cuerpo para muebles altos de cocina de 33 cm de fondo y 70 cm de altura
Datos técnicos: Coste energético 752.356 MJ; Emisión de CO2 14.346 kg
Residuos:
- embalaje: re150101 Envases de papel y cartón; rendimiento 1.248 kg
- embalaje: re170604 Materiales de aislamiento distintos de los especificados en los códigos 17 06 01 y 17 06 03; rendimiento 0.027 kg

**mt32mum120a** m Frente de madera maciza para muebles bajos de cocina de 70 cm de altura
Datos técnicos: Coste energético 282.412 MJ; Emisión de CO2 -4.547 kg
Residuos:
- embalaje: re150101 Envases de papel y cartón; rendimiento 1.44 kg
- embalaje: re170604 Materiales de aislamiento distintos de los especificados en los códigos 17 06 01 y 17 06 03; rendimiento 0.032 kg

**mt32mum110a** m Frente de madera maciza para muebles altos de cocina de 70 cm de altura
Datos técnicos: Coste energético 282.412 MJ; Emisión de CO2 -4.547 kg
Residuos:
- embalaje: re150101 Envases de papel y cartón; rendimiento 1.44 kg
- embalaje: re170604 Materiales de aislamiento distintos de los especificados en los códigos 17 06 01 y 17 06 03; rendimiento 0.032 kg

**mt32mum121a** m Zócalo de madera maciza para muebles bajos de cocina
Datos técnicos: Coste energético 62.303 MJ; Emisión de CO2 -0.105 kg
Residuos:
- embalaje: re150101 Envases de papel y cartón; rendimiento 1.278 kg
- embalaje: re170604 Materiales de aislamiento distintos de los especificados en los códigos 17 06 01 y 17 06 03; rendimiento 0.028 kg
