# Separador de grasas de acero inoxidable

- Propiedad del archivo: CYPE Ingenieros S.A.
- Formato: FIEBDC-3/2016
- Programa: Generador de precios de la construcción. CYPE Ingenieros, S.A.
- Fecha: 12/06/2024
- Divisa: EUR
- Costes indirectos: 3 %
- IVA: 21 %

## S Señalización y equipamiento

### SC Cocinas/galerías

#### SCS Separadores de grasas

**SCS010** Ud Separador de grasas de acero inoxidable.
Separador de grasas de acero inoxidable AISI 304, de 118 litros, de 1,75 litros/s de caudal máximo de aguas grises y de 750x350x450 mm, con tapa, cesta de desbaste extraíble, llave de vaciado, boca de entrada y boca de salida de 90 mm de diámetro.
Incluye: Replanteo. Montaje, conexionado y comprobación de su correcto funcionamiento.
Criterio de medición de proyecto: Número de unidades previstas, según documentación gráfica de Proyecto.
Criterio de medición de obra: Se medirá el número de unidades realmente ejecutadas según especificaciones de Proyecto.

| Código | Ud | Descripción | Rendimiento | Precio | Importe |
|---|---|---|---|---|---|
| mt46fgp100c | Ud | Separador de grasas de acero inoxidable AISI 304, de 118 litros, de 1,75 litros/s de caudal máximo de aguas grises y de 750x350x450 mm, con tapa, cesta de desbaste extraíble, llave de vaciado, boca de entrada y boca de salida de 90 mm de diámetro, para instalación bajo encimera. (material) | 1 | 2106.02 | 2106.020 |
| mo008 | h | Oficial 1ª fontanero. (mano de obra) | 0.553 | 22.74 | 12.575 |
| mo107 | h | Ayudante fontanero. (mano de obra) | 0.553 | 20.98 | 11.602 |
| % | % | Costes directos complementarios | 2 % | 2130.197 | 42.604 |
|  |  | Costes directos |  |  | 2172.801 |

## Recursos

**mt46fgp100c** Ud Separador de grasas de acero inoxidable AISI 304
Datos técnicos: Coste energético 5859.390 MJ; Emisión de CO2 864.353 kg
Residuos:
- embalaje: re150101 Envases de papel y cartón. (componente de residuo); rendimiento 3.945 kg; Código LER 15 01 01; Masa del elemento 1 kg; Volumen 0.001333 m3
