# Tope protector de manos para puerta interior. Colocación en la manivela de la puerta

- Propiedad del archivo: CYPE Ingenieros S.A.
- Formato: FIEBDC-3/2016
- Programa: Generador de precios de la construcción. CYPE Ingenieros, S.A.
- Fecha: 02/07/2024
- Divisa: EUR
- Costes indirectos: 3 %
- IVA: 21 %

## S Señalización y equipamiento

### SD Protecciones

#### SDO Protectores para puertas

**SDO013** Ud Tope protector de manos para puerta interior. Colocación en la manivela de la puerta.
Tope protector de manos para puerta interior, de elastómero termoplástico, con forma de bola, de 4 cm de diámetro y perno de 10 cm de longitud, para colocar con tornillo, tuerca y arandelas en la manivela de la puerta.
Incluye: Replanteo. Montaje y fijación.
Criterio de medición de proyecto: Número de unidades previstas, según documentación gráfica de Proyecto.
Criterio de medición de obra: Se medirá el número de unidades realmente colocadas según especificaciones de Proyecto.

| Código | Ud | Descripción | Rendimiento | Precio | Importe |
|---|---|---|---|---|---|
| mt53pdi052b | Ud | Tope protector de manos para puerta interior, de elastómero termoplástico, con forma de bola, de 4 cm de diámetro y perno de 10 cm de longitud, color gris, para colocar con tornillo, tuerca y arandelas en la manivela de la puerta. (material) | 1 | 10.66 | 10.660 |
| mo080 | h | Ayudante montador. (mano de obra) | 0.053 | 21.02 | 1.114 |
| % | % | Costes directos complementarios | 2 % | 11.774 | 0.235 |
|  |  | Costes directos |  |  | 12.009 |
