# Banda protectora de PVC

- Propiedad del archivo: CYPE Ingenieros S.A.
- Formato: FIEBDC-3/2016
- Programa: Generador de precios de la construcción. CYPE Ingenieros, S.A.
- Fecha: 02/07/2024
- Divisa: EUR
- Costes indirectos: 3 %
- IVA: 21 %

## S Señalización y equipamiento

### SD Protecciones

#### SDP Bandas protectoras de paramentos verticales

**SDP011** m Banda protectora de PVC.
Banda protectora de PVC, de 150 mm de anchura y 7 mm de espesor, de color negro, fijada mediante adhesivo de poliuretano al paramento.
Incluye: Replanteo. Fijación de la banda al paramento vertical.
Criterio de medición de proyecto: Longitud medida a ejes, según documentación gráfica de Proyecto.
Criterio de medición de obra: Se medirá, a ejes, la longitud realmente ejecutada según especificaciones de Proyecto.

| Código | Ud | Descripción | Rendimiento | Precio | Importe |
|---|---|---|---|---|---|
| mt53pdi010ce | m | Banda protectora de PVC, de 150 mm de anchura y 7 mm de espesor, de color negro, Euroclase B-s1, d0 de reacción al fuego, según UNE-EN 13501-1. (material) | 1.05 | 21.96 | 23.058 |
| mt47adc110a | kg | Adhesivo especial de poliuretano bicomponente. (material) | 0.3 | 4.67 | 1.401 |
| mo011 | h | Oficial 1ª montador. (mano de obra) | 0.053 | 22.74 | 1.205 |
| mo080 | h | Ayudante montador. (mano de obra) | 0.053 | 21.02 | 1.114 |
| % | % | Costes directos complementarios | 2 % | 26.778 | 0.536 |
|  |  | Costes directos |  |  | 27.314 |

Residuos:
- colocación: mt53pdi010ce; factor de residuo 0.028
- colocación: mt47adc110a Adhesivo especial de poliuretano bicomponente; factor de residuo 0.038685

## Recursos

**mt53pdi010ce** m Banda protectora de PVC
Datos técnicos: Coste energético 64.954 MJ; Emisión de CO2 7.139 kg; Código LER 17 02 03; Masa del elemento 1.46 kg; Volumen 0.002433 m3
Residuos:
- embalaje: re170203 Plástico. (componente de residuo); rendimiento 0.003 kg; Código LER 17 02 03; Masa del elemento 1 kg; Volumen 0.001667 m3

**mt47adc110a** kg Adhesivo especial de poliuretano bicomponente
Datos técnicos: Coste energético 144.471 MJ; Emisión de CO2 7.014 kg; Código LER 17 09 04; Masa del elemento 1 kg; Volumen 0.000667 m3
Residuos:
- embalaje: re170203 Plástico; rendimiento 0.003 kg
