# Columna de ducha con termostato

- Propiedad del archivo: CYPE Ingenieros S.A.
- Formato: FIEBDC-3/2016
- Programa: Generador de precios de la construcción. CYPE Ingenieros, S.A.
- Fecha: 02/07/2024
- Divisa: EUR
- Costes indirectos: 3 %
- IVA: 21 %

## S Señalización y equipamiento

### SG Griferías

#### SGD Para duchas

**SGD120** Ud Columna de ducha con termostato.
Columna de ducha, serie Euphoria SmartControl System 310 Cube Duo, modelo 26 508 000 "GROHE", acabado cromado, compuesta por termostato SmartControl, ducha mural Rainshower SmartActive 310 Cube con dos tipos de chorro (PureRain y Jet, concentrado en el centro del cabezal) y brazo de ducha orientable 45°, de 450 mm de longitud, con tubo para conducción del agua protegido internamente para mayor durabilidad, soporte, ducha teléfono Euphoria Cube Stick, elemento deslizante para ajuste en altura y flexo de 1,75 m de longitud, aislamiento térmico, bandeja jabonera, sistema de ahorro de agua, limitador de temperatura con tope de seguridad a 38°C y sistema antical. Incluso elementos de conexión.
Incluye: Colocación. Conexionado y comprobación de su correcto funcionamiento.
Criterio de medición de proyecto: Número de unidades previstas, según documentación gráfica de Proyecto.
Criterio de medición de obra: Se medirá el número de unidades realmente colocadas según especificaciones de Proyecto.

| Código | Ud | Descripción | Rendimiento | Precio | Importe |
|---|---|---|---|---|---|
| mt31gro116a | Ud | Columna de ducha, serie Euphoria SmartControl System 310 Cube Duo, modelo 26 508 000 "GROHE", acabado cromado, compuesta por termostato SmartControl, ducha mural Rainshower SmartActive 310 Cube con dos tipos de chorro (PureRain y Jet, concentrado en el centro del cabezal) y brazo de ducha orientable 45°, de 450 mm de longitud, con tubo para conducción del agua protegido internamente para mayor durabilidad, soporte, ducha teléfono Euphoria Cube Stick, elemento deslizante para ajuste en altura y flexo de 1,75 m de longitud, aislamiento térmico, bandeja jabonera, sistema de ahorro de agua, limitador de temperatura con tope de seguridad a 38°C y sistema antical, incluso elementos de conexión. (material) | 1 | 1394.35 | 1394.350 |
| mt37www010 | Ud | Material auxiliar para instalaciones de fontanería. (material) | 1 | 1.4 | 1.400 |
| mo008 | h | Oficial 1ª fontanero. (mano de obra) | 0.17 | 22.74 | 3.866 |
| % | % | Costes directos complementarios | 2 % | 1399.616 | 27.992 |
|  |  | Costes directos |  |  | 1427.608 |
