# Grifería electrónica para ducha, "GROHE"

- Propiedad del archivo: CYPE Ingenieros S.A.
- Formato: FIEBDC-3/2016
- Programa: Generador de precios de la construcción. CYPE Ingenieros, S.A.
- Fecha: 02/07/2024
- Divisa: EUR
- Costes indirectos: 3 %
- IVA: 21 %

## S Señalización y equipamiento

### SG Griferías

#### SGD Para duchas

**SGD050** Ud Grifería electrónica para ducha, "GROHE".
Grifería electrónica formada por parte empotrable de grifo electrónico con termostato preajustable para ducha, serie Eurosmart Cosmopolitan E, modelo 36 464 000 "GROHE", para accionamiento de la descarga por infrarrojos, alimentación por batería, con válvulas antirretorno con filtro, batería de litio de 6 V y dos llaves de corte y parte vista de grifo electrónico con placa de 120x195 mm, para ducha, serie Eurosmart Cosmopolitan E, modelo 36 463 000 "GROHE", con accionamiento de la descarga por infrarrojos, con control electrónico con 7 programas, descarga automática, desinfección térmica y modo de limpieza; instalación empotrada. Incluso manguito de estanqueidad y elementos de conexión.
Criterio de valoración económica: El precio no incluye la ducha mural.
Incluye: Replanteo. Colocación. Conexionado. Comprobación de su correcto funcionamiento.
Criterio de medición de proyecto: Número de unidades previstas, según documentación gráfica de Proyecto.
Criterio de medición de obra: Se medirá el número de unidades realmente colocadas según especificaciones de Proyecto.

| Código | Ud | Descripción | Rendimiento | Precio | Importe |
|---|---|---|---|---|---|
| mt31gro440a | Ud | Parte empotrable de grifo electrónico con termostato preajustable para ducha, serie Eurosmart Cosmopolitan E, modelo 36 464 000 "GROHE", para accionamiento de la descarga por infrarrojos, alimentación por batería, con válvulas antirretorno con filtro, batería de litio de 6 V y dos llaves de corte, incluso manguito de estanqueidad. (material) | 1 | 826.53 | 826.530 |
| mt31gro443a | Ud | Parte vista de grifo electrónico con placa de 120x195 mm, para ducha, serie Eurosmart Cosmopolitan E, modelo 36 463 000 "GROHE", con accionamiento de la descarga por infrarrojos, con control electrónico con 7 programas, descarga automática, desinfección térmica y modo de limpieza, incluso elementos de conexión. (material) | 1 | 275.57 | 275.570 |
| mt37www010 | Ud | Material auxiliar para instalaciones de fontanería. (material) | 1 | 1.4 | 1.400 |
| mo008 | h | Oficial 1ª fontanero. (mano de obra) | 0.566 | 22.74 | 12.871 |
| % | % | Costes directos complementarios | 2 % | 1116.371 | 22.327 |
|  |  | Costes directos |  |  | 1138.698 |
