# Portarrollos para baño. Fijación al perfil decorativo

- Propiedad del archivo: CYPE Ingenieros S.A.
- Formato: FIEBDC-3/2016
- Programa: Generador de precios de la construcción. CYPE Ingenieros, S.A.
- Fecha: 12/06/2024
- Divisa: EUR
- Costes indirectos: 3 %
- IVA: 21 %

## S Señalización y equipamiento

### SM Baños

#### SMA Accesorios

**SMA041** Ud Portarrollos para baño. Fijación al perfil decorativo.
Portarrollos de papel higiénico, doméstico, sobre soporte de vidrio color antracita oscuro. Fijación al perfil decorativo.
Criterio de valoración económica: El precio no incluye el perfil decorativo.
Incluye: Replanteo. Colocación.
Criterio de medición de proyecto: Número de unidades previstas, según documentación gráfica de Proyecto.
Criterio de medición de obra: Se medirá el número de unidades realmente colocadas según especificaciones de Proyecto.

| Código | Ud | Descripción | Rendimiento | Precio | Importe |
|---|---|---|---|---|---|
| mt31sch120h | Ud | Portarrollos de papel higiénico, doméstico, sobre soporte de vidrio color antracita oscuro, para colgar del perfil decorativo. (material) | 1 | 285.38 | 285.380 |
| mo107 | h | Ayudante fontanero. (mano de obra) | 0.113 | 20.98 | 2.371 |
| % | % | Costes directos complementarios | 2 % | 287.751 | 5.755 |
|  |  | Costes directos |  |  | 293.506 |
