# Secador de manos

- Propiedad del archivo: CYPE Ingenieros S.A.
- Formato: FIEBDC-3/2016
- Programa: Generador de precios de la construcción. CYPE Ingenieros, S.A.
- Fecha: 12/06/2024
- Divisa: EUR
- Costes indirectos: 3 %
- IVA: 21 %

## S Señalización y equipamiento

### SM Baños

#### SMB Secadores de manos

**SMB010** Ud Secador de manos.
Secamanos eléctrico, de 2200 W de potencia calorífica, con carcasa de aluminio, acabado con pintura epoxi de color blanco, con interruptor óptico por aproximación de las manos, de 330x175x220 mm. Incluso elementos de fijación.
Incluye: Replanteo. Colocación y fijación. Conexión a la red eléctrica. Comprobación de su correcto funcionamiento.
Criterio de medición de proyecto: Número de unidades previstas, según documentación gráfica de Proyecto.
Criterio de medición de obra: Se medirá el número de unidades realmente colocadas según especificaciones de Proyecto.

| Código | Ud | Descripción | Rendimiento | Precio | Importe |
|---|---|---|---|---|---|
| mt31abp121a | Ud | Secamanos eléctrico, de 2200 W de potencia calorífica, con carcasa de aluminio, acabado con pintura epoxi de color blanco, con interruptor óptico por aproximación de las manos, de 330x175x220 mm. (material) | 1 | 321.65 | 321.650 |
| mo107 | h | Ayudante fontanero. (mano de obra) | 0.283 | 20.98 | 5.937 |
| % | % | Costes directos complementarios | 2 % | 327.587 | 6.552 |
|  |  | Costes directos |  |  | 334.139 |
