# Bastidor empotrado para barra de sujeción para minusválidos, rehabilitación y tercera edad

- Propiedad del archivo: CYPE Ingenieros S.A.
- Formato: FIEBDC-3/2016
- Programa: Generador de precios de la construcción. CYPE Ingenieros, S.A.
- Fecha: 21/05/2024
- Divisa: EUR
- Costes indirectos: 3 %
- IVA: 21 %

## S Señalización y equipamiento

### SP Aparatos sanitarios adaptados y ayudas técnicas

#### SPA Asientos, barras de apoyo y pasamanos

**SPA110** Ud Bastidor empotrado para barra de sujeción para minusválidos, rehabilitación y tercera edad.
Suministro e instalación empotrada en muro de fábrica de bastidor tubular premontado, regulable en altura hasta 200 mm, acabado con imprimación antioxidante, de 120 a 170 mm de profundidad, para separador de urinarios y barra de sujeción para minusválidos, rehabilitación y tercera edad, código de pedido 032714, "OLI", con sistema de montaje rápido y fácil, con fijaciones y panel de madera reforzada.
Incluye: Replanteo y trazado en el paramento soporte de la situación del bastidor. Nivelación, aplomado y colocación del bastidor.
Criterio de medición de proyecto: Número de unidades previstas, según documentación gráfica de Proyecto.
Criterio de medición de obra: Se medirá el número de unidades realmente colocadas según especificaciones de Proyecto.

| Código | Ud | Descripción | Rendimiento | Precio | Importe |
|---|---|---|---|---|---|
| mt30oli110f | Ud | Bastidor tubular premontado, regulable en altura hasta 200 mm, acabado con imprimación antioxidante, de 120 a 170 mm de profundidad, para separador de urinarios y barra de sujeción para minusválidos, rehabilitación y tercera edad, código de pedido 032714, "OLI", con sistema de montaje rápido y fácil, con fijaciones y panel de madera reforzada, para empotrar en muro de fábrica o en tabique de placas de yeso. (material) | 1 | 171.91 | 171.910 |
| mo008 | h | Oficial 1ª fontanero. (mano de obra) | 0.34 | 22.74 | 7.732 |
| % | % | Costes directos complementarios | 2 % | 179.642 | 3.593 |
|  |  | Costes directos |  |  | 183.235 |

## Recursos

**mt30oli110f** Ud Bastidor tubular premontado
Datos técnicos: Coste energético 167.487 MJ; Emisión de CO2 10.537 kg
Residuos:
- embalaje: re150101 Envases de papel y cartón. (componente de residuo); rendimiento 0.072 kg; Código LER 15 01 01; Masa del elemento 1 kg; Volumen 0.001333 m3
