# Caja fuerte

- Propiedad del archivo: CYPE Ingenieros S.A.
- Formato: FIEBDC-3/2016
- Programa: Generador de precios de la construcción. CYPE Ingenieros, S.A.
- Fecha: 02/07/2024
- Divisa: EUR
- Costes indirectos: 3 %
- IVA: 21 %

## S Señalización y equipamiento

### SS Seguridad

#### SSC Cajas fuertes

**SSC010** Ud Caja fuerte.
Suministro e instalación superficial de caja fuerte doméstica, con cerradura con teclado electrónico, con retardo programable y código de emergencia, cerradura de emergencia de seguridad con llave de gorjas, color gris, de 610x380x355 mm de dimensiones exteriores, 598x368x305 mm de dimensiones interiores, 6,0 mm de espesor de la puerta y 2,0 mm de espesor de las paredes.
Incluye: Replanteo. Colocación de la caja fuerte.
Criterio de medición de proyecto: Número de unidades previstas, según documentación gráfica de Proyecto.
Criterio de medición de obra: Se medirá el número de unidades realmente colocadas según especificaciones de Proyecto.

| Código | Ud | Descripción | Rendimiento | Precio | Importe |
|---|---|---|---|---|---|
| mt41btv600cddd | Ud | Caja fuerte doméstica para instalar en superficie, con cerradura con teclado electrónico, con retardo programable y código de emergencia, cerradura de emergencia de seguridad con llave de gorjas y cuatro bulones de 25 mm de diámetro, color gris, de 610x380x355 mm de dimensiones exteriores, 598x368x305 mm de dimensiones interiores, 6 mm de espesor de la puerta y 2 mm de espesor de las paredes, con iluminación interior con led. (material) | 1 | 257.05 | 257.050 |
| mo011 | h | Oficial 1ª montador. (mano de obra) | 0.737 | 22.74 | 16.759 |
| mo080 | h | Ayudante montador. (mano de obra) | 0.737 | 21.02 | 15.492 |
| mo020 | h | Oficial 1ª construcción. (mano de obra) | 1.256 | 22.13 | 27.795 |
| mo077 | h | Ayudante construcción. (mano de obra) | 1.256 | 21.02 | 26.401 |
| % | % | Costes directos complementarios | 2 % | 343.497 | 6.870 |
|  |  | Costes directos |  |  | 350.367 |
