# Marcado de pistas sobre pavimento de resinas sintéticas

- Propiedad del archivo: CYPE Ingenieros S.A.
- Formato: FIEBDC-3/2016
- Programa: Generador de precios de la construcción. CYPE Ingenieros, S.A.
- Fecha: 12/06/2024
- Divisa: EUR
- Costes indirectos: 3 %
- IVA: 21 %

## U Urbanización interior de la parcela

### UD Pistas deportivas

#### UDR Pavimentos de resinas sintéticas

**UDR020** Ud Marcado de pistas sobre pavimento de resinas sintéticas.
Marcado y señalización de pista de badminton, sobre pavimento de resinas sintéticas, con líneas de 4 cm de ancho, continuas o discontinuas, en color a elegir, mediante aplicación de pintura acrílica mate vía agua, color a elegir, densidad 1,3 g/m³, viscosidad > 20 poises, según normas federativas.
Incluye: Preparación de la superficie. Ejecución del marcado.
Criterio de medición de proyecto: Número de unidades previstas, según documentación gráfica de Proyecto.
Criterio de medición de obra: Se medirá el número de unidades realmente ejecutadas según especificaciones de Proyecto.

| Código | Ud | Descripción | Rendimiento | Precio | Importe |
|---|---|---|---|---|---|
| mt27pij040 | kg | Pintura acrílica mate vía agua, color a elegir, densidad 1,3 g/m³, viscosidad > 20 poises. (material) | 7 | 10.92 | 76.440 |
| mt47mpi030 | Ud | Rollo de cinta adhesiva. (material) | 14 | 2.4 | 33.600 |
| mo038 | h | Oficial 1ª pintor. (mano de obra) | 4.102 | 22.13 | 90.777 |
| mo076 | h | Ayudante pintor. (mano de obra) | 4.102 | 21.02 | 86.224 |
| % | % | Costes directos complementarios | 2 % | 287.041 | 5.741 |
|  |  | Costes directos |  |  | 292.782 |

Residuos:
- colocación: mt27pij040 Pintura acrílica mate vía agua, color a elegir, densidad 1,3 g/m³, viscosidad > 20 poises; factor de residuo 0.0275

## Recursos

**mt27pij040** kg Pintura acrílica mate vía agua, color a elegir, densidad 1,3 g/m³, viscosidad > 20 poises
Datos técnicos: Coste energético 31.490 MJ; Emisión de CO2 1.556 kg; Código LER 08 01 11; Masa del elemento 1 kg; Volumen 0.001111 m3
Residuos:
- embalaje: re170203 Plástico. (componente de residuo); rendimiento 0.045 kg; Código LER 17 02 03; Masa del elemento 1 kg; Volumen 0.001667 m3
