# Tubería de polipropileno para red de aprovechamiento de aguas pluviales o recicladas

- Propiedad del archivo: CYPE Ingenieros S.A.
- Formato: FIEBDC-3/2016
- Programa: Generador de precios de la construcción. CYPE Ingenieros, S.A.
- Fecha: 06/06/2025
- Divisa: EUR
- Costes indirectos: 3 %
- IVA: 21 %

## U Urbanización interior de la parcela

### UG Acumulación y gestión de aguas pluviales

#### UGS Sistemas de conducción de agua

**UGS040** m Tubería de polipropileno para red de aprovechamiento de aguas pluviales o recicladas.
Tubería de polipropileno para red de aprovechamiento de aguas pluviales o recicladas formada por tubo de polipropileno copolímero random (PP-R), de color morado RAL 4001 y de color verde RAL 6024 por el interior, serie 5, SDR11, de 20 mm de diámetro exterior y 1,9 mm de espesor. Instalación superficial. Incluso material auxiliar para montaje y sujeción a la obra, accesorios y piezas especiales.
Incluye: Replanteo y trazado. Colocación y fijación de tubo y accesorios. Realización de pruebas de servicio.
Criterio de medición de proyecto: Longitud medida según documentación gráfica de Proyecto.
Criterio de medición de obra: Se medirá la longitud realmente ejecutada según especificaciones de Proyecto.

| Código | Ud | Descripción | Rendimiento | Precio | Importe |
|---|---|---|---|---|---|
| mt37rep440a | Ud | Material auxiliar para montaje y sujeción a la obra de las tuberías de polipropileno copolímero random (PP-R), serie 5, SDR11, de 20 mm de diámetro exterior. (material) | 1 | 0.08 | 0.080 |
| mt37rep040ag | m | Tubo de polipropileno copolímero random (PP-R), de color morado RAL 4001 y de color verde RAL 6024 por el interior, serie 5, SDR11, de 20 mm de diámetro exterior y 1,9 mm de espesor, según UNE-EN ISO 15874-2, suministrado en barras de 4 m de longitud, con el precio incrementado el 30% en concepto de accesorios y piezas especiales. (material) | 1 | 2.01 | 2.010 |
| mo008 | h | Oficial 1ª fontanero. (mano de obra) | 0.044 | 23.74 | 1.045 |
| mo107 | h | Ayudante fontanero. (mano de obra) | 0.044 | 21.9 | 0.964 |
| % | % | Costes directos complementarios | 2 % | 4.099 | 0.082 |
|  |  | Costes directos |  |  | 4.181 |

Residuos:
- colocación: mt37rep040ag; factor de residuo 0.0275048

## Recursos

**mt37rep040ag** m Tubo de polipropileno copolímero random (PP-R)
Datos técnicos: Coste energético 10.001 MJ; Emisión de CO2 0.326 kg; Código LER 17 02 03; Masa del elemento 0.105 kg; Volumen 0.000175 m3
Residuos:
- embalaje: re170203 Plástico. (componente de residuo); rendimiento 0.014 kg; Código LER 17 02 03; Masa del elemento 1 kg; Volumen 0.001667 m3
