# Jardinera

- Propiedad del archivo: CYPE Ingenieros S.A.
- Formato: FIEBDC-3/2016
- Programa: Generador de precios de la construcción. CYPE Ingenieros, S.A.
- Fecha: 23/10/2024
- Divisa: EUR
- Costes indirectos: 3 %
- IVA: 21 %

## U Urbanización interior de la parcela

### UM Mobiliario urbano

#### UMJ Jardineras

**UMJ010** Ud Jardinera.
Jardinera cuadrada de fundición, de 60x60x50 cm, pintada en color negro, con fijación por gravedad.
Incluye: Replanteo de alineaciones y niveles. Colocación y fijación de las piezas.
Criterio de medición de proyecto: Número de unidades previstas, según documentación gráfica de Proyecto.
Criterio de medición de obra: Se medirá el número de unidades realmente ejecutadas según especificaciones de Proyecto.

| Código | Ud | Descripción | Rendimiento | Precio | Importe |
|---|---|---|---|---|---|
| mt52mug100a | Ud | Jardinera cuadrada de fundición, de 60x60x50 cm, pintada en color negro. (material) | 1 | 812 | 812.000 |
| mo041 | h | Oficial 1ª construcción de obra civil. (mano de obra) | 0.381 | 22.13 | 8.432 |
| mo087 | h | Ayudante construcción de obra civil. (mano de obra) | 0.623 | 21.02 | 13.095 |
| % | % | Costes directos complementarios | 2 % | 833.527 | 16.671 |
|  |  | Costes directos |  |  | 850.198 |

## Recursos

**mt52mug100a** Ud Jardinera cuadrada de fundición, de 60x60x50 cm, pintada en color negro
Datos técnicos: Coste energético 3125.121 MJ; Emisión de CO2 193.663 kg
Residuos:
- embalaje: re150101 Envases de papel y cartón. (componente de residuo); rendimiento 1.467 kg; Código LER 15 01 01; Masa del elemento 1 kg; Volumen 0.001333 m3
