# Barrera fija modular

- Propiedad del archivo: CYPE Ingenieros S.A.
- Formato: FIEBDC-3/2016
- Programa: Generador de precios de la construcción. CYPE Ingenieros, S.A.
- Fecha: 23/10/2024
- Divisa: EUR
- Costes indirectos: 3 %
- IVA: 21 %

## U Urbanización interior de la parcela

### UM Mobiliario urbano

#### UMQ Protecciones peatonales

**UMQ040** Ud Barrera fija modular.
Barrera fija de acero laminado en caliente, módulo de 3000x868 mm, compuesta de barra longitudinal de 100 mm de diámetro y 3 mm de espesor, con acabado en color verde con textura férrea, apoyada sobre montantes de cierre de 868 mm de altura, de pletina de 50x8 mm, previstos para anclaje mediante recibido en solera de hormigón y con señalización en color verde RAL 6018. Protección del conjunto mediante galvanizado en caliente de gran resistencia antioxidante; tratamiento de desengrase y fosfatado; lacado al horno con poliéster ferrotexturado. Incluso solera de hormigón HM-20/P/20/X0 para anclaje de montantes y limpieza. Máxima adherencia del revestimiento exterior. Totalmente montada en obra.
Incluye: Replanteo de alineaciones y niveles. Ejecución de la base de hormigón. Colocación y fijación de las piezas.
Criterio de medición de proyecto: Número de unidades previstas, según documentación gráfica de Proyecto.
Criterio de medición de obra: Se medirá el número de unidades realmente ejecutadas según especificaciones de Proyecto.

| Código | Ud | Descripción | Rendimiento | Precio | Importe |
|---|---|---|---|---|---|
| mt10hmf010tLc | m³ | Hormigón HM-20/P/20/X0, fabricado en central. (material) | 0.1 | 81.8 | 8.180 |
| mt52mug615b | Ud | Placa de anclaje, para recibido de montante de barrera en solera de hormigón. (material) | 2 | 11.79 | 23.580 |
| mt52mug620a | Ud | Barra longitudinal de acero laminado en caliente de 3000 mm de longitud, 100 mm de diámetro y 2 mm de espesor, con acabado en color verde con textura férrea, para apoyo entre montantes. (material) | 1 | 82.11 | 82.110 |
| mt52mug630a | Ud | Montante para barrera de 868 mm de altura, realizado con pletina de acero laminado en caliente de 50x8 mm, con portaseñales de color verde. (material) | 2 | 193.05 | 386.100 |
| mo041 | h | Oficial 1ª construcción de obra civil. (mano de obra) | 1.038 | 22.13 | 22.971 |
| mo087 | h | Ayudante construcción de obra civil. (mano de obra) | 1.038 | 21.02 | 21.819 |
| % | % | Costes directos complementarios | 2 % | 544.760 | 10.895 |
|  |  | Costes directos |  |  | 555.655 |

Residuos:
- colocación: mt10hmf010tLc Hormigón HM-20/P/20/X0, fabricado en central; factor de residuo 0.00139589
- colocación: mt52mug630a; factor de residuo 0.006

## Recursos

**mt10hmf010tLc** m³ Hormigón HM-20/P/20/X0, fabricado en central
Datos técnicos: Coste energético 1840.000 MJ; Emisión de CO2 230.000 kg; Código LER 17 01 01; Masa del elemento 2300 kg; Volumen 1.533333 m3

**mt52mug630a** Ud Montante para barrera de 868 mm de altura
Datos técnicos: Coste energético 30.515 MJ; Emisión de CO2 1.575 kg; Código LER 17 04 05; Masa del elemento 2.71 kg; Volumen 0.00129 m3
Residuos:
- embalaje: re170203 Plástico. (componente de residuo); rendimiento 0.04 kg; Código LER 17 02 03; Masa del elemento 1 kg; Volumen 0.001667 m3
