# Equipo de depuración

- Propiedad del archivo: CYPE Ingenieros S.A.
- Formato: FIEBDC-3/2016
- Programa: Generador de precios de la construcción. CYPE Ingenieros, S.A.
- Fecha: 12/06/2024
- Divisa: EUR
- Costes indirectos: 3 %
- IVA: 21 %

## U Urbanización interior de la parcela

### UP Piscinas

#### UPD Equipos de depuración

**UPD010** Ud Equipo de depuración.
Equipo completo de depuración para piscina de 12x6x1,5 m (volumen 108 m³), constituido por: EQUIPO DE FILTRACIÓN construido en poliéster reforzado con fibra de vidrio, colector de plástico, válvulas de mariposa para filtrado y lavado, prefiltros de cabello, cestos coladores, bombas centrífugas, motores eléctricos, manómetros; CIRCUITO CERRADO DE TUBERÍAS DE PVC alrededor de la piscina y enlace del filtro con el grupo motobomba y ACCESORIOS constituidos por: 2 sumideros de fondo antitorbellino de poliéster, 3 boquillas de impulsión de ABS y 4 skimmers de ABS.
Incluye: Colocación y fijación del equipo. Instalación de conducciones. Colocación y fijación de accesorios y piezas especiales. Comprobación del correcto funcionamiento de la instalación.
Criterio de medición de proyecto: Número de unidades previstas, según documentación gráfica de Proyecto.
Criterio de medición de obra: Se medirá el número de unidades realmente ejecutadas según especificaciones de Proyecto.

| Código | Ud | Descripción | Rendimiento | Precio | Importe |
|---|---|---|---|---|---|
| mt47ped010c | Ud | Equipo de filtración completo para piscina de 12x6x1,5 m (volumen 108 m³). (material) | 1 | 5603.49 | 5603.490 |
| mt47ped020c | Ud | Circuito de tuberías, válvulas y accesorios para piscina de 12x6x1,5 m (volumen 108 m³). (material) | 1 | 1129.15 | 1129.150 |
| mt47ped030a | Ud | Skimmer con boca estándar, de resinas termoplásticas de ABS, color blanco, con tapa circular, flotador de compuerta, clapeta para regulación de caudal y cesto recogehojas, incluso piezas de conexión. (material) | 4 | 103.98 | 415.920 |
| mt47ped040a | Ud | Boquilla de impulsión, de resinas termoplásticas de ABS, color blanco, para encolar a tubo de 50 mm de diámetro. (material) | 3 | 9.14 | 27.420 |
| mt47ped050f | Ud | Sumidero cuadrado de piscina, de resinas termoplásticas de ABS, de 210x210 mm, color blanco, de salida horizontal de 50 mm de diámetro, con rejilla plana de resinas termoplásticas de ABS. (material) | 2 | 38.18 | 76.360 |
| mt47ped070 | Ud | Bridas, juntas y material auxiliar. (material) | 1 | 11.11 | 11.110 |
| mo008 | h | Oficial 1ª fontanero. (mano de obra) | 21.341 | 22.74 | 485.294 |
| mo107 | h | Ayudante fontanero. (mano de obra) | 21.341 | 20.98 | 447.734 |
| mo003 | h | Oficial 1ª electricista. (mano de obra) | 2.246 | 22.74 | 51.074 |
| mo102 | h | Ayudante electricista. (mano de obra) | 2.246 | 20.98 | 47.121 |
| % | % | Costes directos complementarios | 2 % | 8294.673 | 165.893 |
|  |  | Costes directos |  |  | 8460.566 |

## Recursos

**mt47ped030a** Ud Skimmer con boca estándar
Datos técnicos: Coste energético 285.835 MJ; Emisión de CO2 14.251 kg
Residuos:
- embalaje: re150101 Envases de papel y cartón. (componente de residuo); rendimiento 0.072 kg; Código LER 15 01 01; Masa del elemento 1 kg; Volumen 0.001333 m3

**mt47ped040a** Ud Boquilla de impulsión, de resinas termoplásticas de ABS, color blanco, para encolar a tubo de 50 mm de diámetro
Datos técnicos: Coste energético 280.991 MJ; Emisión de CO2 14.010 kg
Residuos:
- embalaje: re150101 Envases de papel y cartón; rendimiento 0.072 kg

**mt47ped050f** Ud Sumidero cuadrado de piscina
Datos técnicos: Coste energético 387.559 MJ; Emisión de CO2 19.301 kg
Residuos:
- embalaje: re150101 Envases de papel y cartón; rendimiento 0.072 kg
