# Filtro

- Propiedad del archivo: CYPE Ingenieros S.A.
- Formato: FIEBDC-3/2016
- Programa: Generador de precios de la construcción. CYPE Ingenieros, S.A.
- Fecha: 12/06/2024
- Divisa: EUR
- Costes indirectos: 3 %
- IVA: 21 %

## U Urbanización interior de la parcela

### UP Piscinas

#### UPD Equipos de depuración

**UPD030** Ud Filtro.
Filtro de fibra de vidrio reforzada con resina de poliéster, de 900 mm de diámetro, con dos salidas de 2 1/2", caudal de 30 m³/h y presión máxima de trabajo de 2,5 bar. Incluso tapa de poliéster.
Incluye: Colocación. Conexionado y comprobación de su correcto funcionamiento.
Criterio de medición de proyecto: Número de unidades previstas, según documentación gráfica de Proyecto.
Criterio de medición de obra: Se medirá el número de unidades realmente ejecutadas según especificaciones de Proyecto.

| Código | Ud | Descripción | Rendimiento | Precio | Importe |
|---|---|---|---|---|---|
| mt47ped110p | Ud | Filtro de fibra de vidrio reforzada con resina de poliéster, de 900 mm de diámetro, con dos salidas de 2 1/2", caudal de 30 m³/h y presión máxima de trabajo de 2,5 bar, incluso tapa de poliéster. (material) | 1 | 2121.39 | 2121.390 |
| mo008 | h | Oficial 1ª fontanero. (mano de obra) | 2.482 | 22.74 | 56.441 |
| mo107 | h | Ayudante fontanero. (mano de obra) | 2.482 | 20.98 | 52.072 |
| % | % | Costes directos complementarios | 2 % | 2229.903 | 44.598 |
|  |  | Costes directos |  |  | 2274.501 |

## Recursos

**mt47ped110p** Ud Filtro de fibra de vidrio reforzada con resina de poliéster
Datos técnicos: Coste energético 2199.931 MJ; Emisión de CO2 99.878 kg
Residuos:
- embalaje: re150101 Envases de papel y cartón. (componente de residuo); rendimiento 1.584 kg; Código LER 15 01 01; Masa del elemento 1 kg; Volumen 0.001333 m3
