# Válvula selectora

- Propiedad del archivo: CYPE Ingenieros S.A.
- Formato: FIEBDC-3/2016
- Programa: Generador de precios de la construcción. CYPE Ingenieros, S.A.
- Fecha: 12/06/2024
- Divisa: EUR
- Costes indirectos: 3 %
- IVA: 21 %

## U Urbanización interior de la parcela

### UP Piscinas

#### UPD Equipos de depuración

**UPD040** Ud Válvula selectora.
Válvula selectora de resinas termoplásticas de ABS, de 6 vías, de 2", sistema de cierre de la tapa por bayoneta y presión máxima de trabajo de 3,43 bar. Incluso elementos de conexión.
Incluye: Colocación. Conexionado y comprobación de su correcto funcionamiento.
Criterio de medición de proyecto: Número de unidades previstas, según documentación gráfica de Proyecto.
Criterio de medición de obra: Se medirá el número de unidades realmente ejecutadas según especificaciones de Proyecto.

| Código | Ud | Descripción | Rendimiento | Precio | Importe |
|---|---|---|---|---|---|
| mt47ped120b | Ud | Válvula selectora de resinas termoplásticas de ABS, de 6 vías, de 2", sistema de cierre de la tapa por bayoneta y presión máxima de trabajo de 3,43 bar, incluso elementos de conexión. (material) | 1 | 167.13 | 167.130 |
| mo008 | h | Oficial 1ª fontanero. (mano de obra) | 0.225 | 22.74 | 5.117 |
| mo107 | h | Ayudante fontanero. (mano de obra) | 0.225 | 20.98 | 4.721 |
| % | % | Costes directos complementarios | 2 % | 176.968 | 3.539 |
|  |  | Costes directos |  |  | 180.507 |

## Recursos

**mt47ped120b** Ud Válvula selectora de resinas termoplásticas de ABS
Datos técnicos: Coste energético 2325.163 MJ; Emisión de CO2 115.508 kg
Residuos:
- embalaje: re150101 Envases de papel y cartón. (componente de residuo); rendimiento 0.08 kg; Código LER 15 01 01; Masa del elemento 1 kg; Volumen 0.001333 m3
