# Preinstalación de contador de riego

- Propiedad del archivo: CYPE Ingenieros S.A.
- Formato: FIEBDC-3/2016
- Programa: Generador de precios de la construcción. CYPE Ingenieros, S.A.
- Fecha: 12/06/2024
- Divisa: EUR
- Costes indirectos: 3 %
- IVA: 21 %

## U Urbanización interior de la parcela

### UR Riego

#### URC Contadores

**URC010** Ud Preinstalación de contador de riego.
Preinstalación de contador de riego de 2 1/2" DN 65 mm, colocado en hornacina, conectado al ramal de acometida y al ramal de abastecimiento y distribución, formada por dos llaves de corte de esfera de latón niquelado; grifo de purga y válvula de retención. Incluso marco y tapa de fundición dúctil para registro y demás material auxiliar.
Criterio de valoración económica: El precio no incluye el contador.
Incluye: Replanteo. Colocación y fijación de accesorios y piezas especiales. Conexionado y comprobación de su correcto funcionamiento.
Criterio de medición de proyecto: Número de unidades previstas, según documentación gráfica de Proyecto.
Criterio de medición de obra: Se medirá el número de unidades realmente ejecutadas según especificaciones de Proyecto.

| Código | Ud | Descripción | Rendimiento | Precio | Importe |
|---|---|---|---|---|---|
| mt37sve010h | Ud | Válvula de esfera de latón niquelado para roscar de 2 1/2". (material) | 2 | 82.84 | 165.680 |
| mt37sgl010c | Ud | Grifo de purga de 25 mm. (material) | 1 | 6.64 | 6.640 |
| mt37svr010g | Ud | Válvula de retención de latón para roscar de 2 1/2". (material) | 1 | 54.18 | 54.180 |
| mt37aar010c | Ud | Marco y tapa de fundición dúctil de 50x50 cm, según Compañía Suministradora. (material) | 1 | 39.95 | 39.950 |
| mt37www010 | Ud | Material auxiliar para instalaciones de fontanería. (material) | 1 | 1.4 | 1.400 |
| mo008 | h | Oficial 1ª fontanero. (mano de obra) | 1.521 | 22.74 | 34.588 |
| mo107 | h | Ayudante fontanero. (mano de obra) | 0.76 | 20.98 | 15.945 |
| % | % | Costes directos complementarios | 4 % | 318.383 | 12.735 |
|  |  | Costes directos |  |  | 331.118 |

## Recursos

**mt37sve010h** Ud Válvula de esfera de latón niquelado para roscar de 2 1/2"
Datos técnicos: Coste energético 2863.949 MJ; Emisión de CO2 192.401 kg
Residuos:
- embalaje: re150101 Envases de papel y cartón. (componente de residuo); rendimiento 0.072 kg; Código LER 15 01 01; Masa del elemento 1 kg; Volumen 0.001333 m3

**mt37sgl010c** Ud Grifo de purga de 25 mm
Datos técnicos: Coste energético 0.039 MJ; Emisión de CO2 0.061 kg
Residuos:
- embalaje: re150101 Envases de papel y cartón; rendimiento 0.072 kg

**mt37svr010g** Ud Válvula de retención de latón para roscar de 2 1/2"
Datos técnicos: Coste energético 2045.187 MJ; Emisión de CO2 137.413 kg
Residuos:
- embalaje: re150101 Envases de papel y cartón; rendimiento 0.072 kg

**mt37aar010c** Ud Marco y tapa de fundición dúctil de 50x50 cm, según Compañía Suministradora
Datos técnicos: Coste energético 472.524 MJ; Emisión de CO2 29.506 kg
Residuos:
- embalaje: re150101 Envases de papel y cartón; rendimiento 0.072 kg
