# Junta de retracción en pavimento continuo de hormigón, mediante corte con disco de diamante

- Propiedad del archivo: CYPE Ingenieros S.A.
- Formato: FIEBDC-3/2016
- Programa: Generador de precios de la construcción. CYPE Ingenieros, S.A.
- Fecha: 21/05/2024
- Divisa: EUR
- Costes indirectos: 3 %
- IVA: 21 %

## U Urbanización interior de la parcela

### UX Pavimentos exteriores

#### UXC Continuos de hormigón

**UXC100** m Junta de retracción en pavimento continuo de hormigón, mediante corte con disco de diamante.
Junta de retracción en pavimento continuo de hormigón, de 3 a 5 mm de anchura y 20 mm de profundidad, mediante corte con disco de diamante.
Incluye: Replanteo de la junta. Corte del hormigón. Limpieza final de la junta.
Criterio de medición de proyecto: Longitud medida según documentación gráfica de Proyecto.
Criterio de medición de obra: Se medirá la longitud realmente ejecutada según especificaciones de Proyecto.

| Código | Ud | Descripción | Rendimiento | Precio | Importe |
|---|---|---|---|---|---|
| mq06cor020 | h | Equipo para corte de juntas en soleras de hormigón. (maquinaria) | 0.174 | 10.64 | 1.851 |
| mo087 | h | Ayudante construcción de obra civil. (mano de obra) | 0.172 | 21.02 | 3.615 |
| % | % | Costes directos complementarios | 2 % | 5.466 | 0.109 |
|  |  | Costes directos |  |  | 5.575 |

Residuos:
- demolición: ruo170101 Hormigón (hormigones, morteros y prefabricados). (componente de residuo); rendimiento 0.322 kg; Código LER 17 01 01; Masa del elemento 1 kg; Volumen 0.000667 m3
