# Estabilización de caminos y senderos, mediante aporte de mezcla de zahorra y ligante Greenfor Dust Plus "FORESA", fabricada en central

- Propiedad del archivo: CYPE Ingenieros S.A.
- Formato: FIEBDC-3/2016
- Programa: Generador de precios de la construcción. CYPE Ingenieros, S.A.
- Fecha: 26/06/2025
- Divisa: EUR
- Costes indirectos: 3 %
- IVA: 21 %

## U Urbanización interior de la parcela

### UX Pavimentos exteriores

#### UXE Explanadas, caminos y senderos

**UXE050** m² Estabilización de caminos y senderos, mediante aporte de mezcla de zahorra y ligante Greenfor Dust Plus "FORESA", fabricada en central.
Estabilización de caminos y senderos, mediante aporte de una capa superficial de 15 cm de espesor, de mezcla de zahorra natural caliza, cemento Portland CEM I 32,5 N, (con una proporción en volumen del 2% del total de la mezcla), ligante Greenfor Dust Plus "FORESA" diluido en agua (4 (kg/m³)) y agua, fabricada en central, suministrada a pie de obra con camiones, extendida y nivelada sobre la superficie soporte previamente preparada; compactación con rodillo vibrante de guiado manual, hasta alcanzar una densidad seca no inferior al 95% de la máxima obtenida en el ensayo Proctor Modificado, realizado según UNE 103501; y tratamiento superficial del suelo para evitar el levantamiento de polvo, mediante riego con ligante Greenfor Dust Plus "FORESA" diluido en agua (0,5 kg/m²).
Criterio de valoración económica: El precio no incluye la realización del ensayo Proctor Modificado.
Incluye: Vertido, extendido y nivelación de la mezcla. Compactación. Aplicación del tratamiento superficial mediante riego.
Criterio de medición de proyecto: Superficie medida en proyección horizontal, según documentación gráfica de Proyecto.
Criterio de medición de obra: Se medirá, en proyección horizontal, la superficie realmente ejecutada según especificaciones de Proyecto.

| Código | Ud | Descripción | Rendimiento | Precio | Importe |
|---|---|---|---|---|---|
| mt01zah010a | t | Zahorra natural caliza. (material) | 0.323 | 10 | 3.230 |
| mt08cem010a | kg | Cemento Portland CEM I 32,5 N, en sacos, según UNE-EN 197-1. (material) | 12.994 | 0.11 | 1.429 |
| mt01ppf010d | kg | Ligante Greenfor Dust Plus "FORESA" diluido en agua, color blanco, a base de acetato de vinilo y éster vinílico de ácido versático, libre de alquilfenoles y de amoníaco. (material) | 1.1 | 1.75 | 1.925 |
| mt08aaa010a | m³ | Agua. (material) | 0.023 | 1.5 | 0.035 |
| mq09tra010 | h | Tractor agrícola, de 37 kW, equipado con rotovator. (maquinaria) | 0.017 | 44.24 | 0.752 |
| mq04dua020b | h | Dumper de descarga frontal de 2 t de carga útil. (maquinaria) | 0.017 | 10.38 | 0.176 |
| mq02roa010a | h | Rodillo vibrante de guiado manual, de 700 kg, anchura de trabajo 70 cm. (maquinaria) | 0.017 | 9.48 | 0.161 |
| mq02cia020j | h | Camión cisterna, de 8 m³ de capacidad. (maquinaria) | 0.006 | 118.9 | 0.713 |
| mo113 | h | Peón ordinario construcción. (mano de obra) | 0.017 | 21.69 | 0.369 |
| % | % | Costes directos complementarios | 2 % | 8.790 | 0.176 |
|  |  | Costes directos |  |  | 8.966 |

Residuos:
- colocación: mt01zah010a Zahorra natural caliza; factor de residuo 0.00729141
- colocación: mt08cem010a Cemento Portland CEM I 32,5 N, en sacos, según UNE-EN 197-1; factor de residuo 0.01008

## Recursos

**mt01zah010a** t Zahorra natural caliza
Datos técnicos: Coste energético 127.000 MJ; Emisión de CO2 7.000 kg; Código LER 01 04 08; Masa del elemento 1000 kg; Volumen 0.666667 m3

**mt08cem010a** kg Cemento Portland CEM I 32,5 N, en sacos, según UNE-EN 197-1
Datos técnicos: Coste energético 4.473 MJ; Emisión de CO2 0.802 kg; Código LER 17 01 01; Masa del elemento 1 kg; Volumen 0.000667 m3
Residuos:
- embalaje: re150101 Envases de papel y cartón. (componente de residuo); rendimiento 0.013 kg; Código LER 15 01 01; Masa del elemento 1 kg; Volumen 0.001333 m3
- embalaje: re170201 Madera. (componente de residuo); rendimiento 0.001 kg; Código LER 17 02 01; Masa del elemento 1 kg; Volumen 0.000909 m3
- embalaje: re170203 Plástico. (componente de residuo); rendimiento 0.003 kg; Código LER 17 02 03; Masa del elemento 1 kg; Volumen 0.001667 m3

**mt08aaa010a** m³ Agua
Datos técnicos: Coste energético 60.000 MJ; Emisión de CO2 30.000 kg
