# Ensayo no destructivo: ultrasonidos

- Propiedad del archivo: CYPE Ingenieros S.A.
- Formato: FIEBDC-3/2016
- Programa: Generador de precios de la construcción. CYPE Ingenieros, S.A.
- Fecha: 02/07/2024
- Divisa: EUR
- Costes indirectos: 3 %
- IVA: 21 %

## X Control de calidad y ensayos

### XE Estructuras de hormigón

#### XEI Ensayos informativos

**XEI120** Ud Ensayo no destructivo: ultrasonidos.
Ensayo no destructivo consistente en la determinación de la velocidad de propagación de los impulsos ultrasónicos en muro existente, mediante el uso de ultrasonidos, midiendo el tiempo de recorrido de una onda ultrasónica dentro del hormigón, entre un emisor y un receptor colocados sobre su superficie, para obtener la calidad y la homogeneidad del hormigón endurecido. Incluso desplazamiento a obra.
Incluye: Desplazamiento a obra. Realización del ensayo.
Criterio de medición de proyecto: Número de unidades previstas, según documentación gráfica de Proyecto.

| Código | Ud | Descripción | Rendimiento | Precio | Importe |
|---|---|---|---|---|---|
| mt49hpa070f | Ud | Ensayo para determinar la velocidad de propagación de los impulsos ultrasónicos en un muro, mediante el uso de ultrasonidos, según UNE-EN 12504-4, incluso desplazamiento a obra. (material) | 1 | 8.98 | 8.980 |
| % | % | Costes directos complementarios | 2 % | 8.980 | 0.180 |
|  |  | Costes directos |  |  | 9.160 |
