# Ensayo de tejas cerámicas

- Propiedad del archivo: CYPE Ingenieros S.A.
- Formato: FIEBDC-3/2016
- Programa: Generador de precios de la construcción. CYPE Ingenieros, S.A.
- Fecha: 02/07/2024
- Divisa: EUR
- Costes indirectos: 3 %
- IVA: 21 %

## X Control de calidad y ensayos

### XL Materiales cerámicos

#### XLT Tejas

**XLT010** Ud Ensayo de tejas cerámicas.
Ensayos a realizar en laboratorio acreditado en el área técnica correspondiente, sobre una muestra de teja cerámica, tomada en obra, para la determinación de las siguientes características: permeabilidad al agua según UNE-EN 539-1, resistencia al impacto, resistencia a la flexión según UNE-EN 538. Incluso desplazamiento a obra e informe de resultados.
Incluye: Desplazamiento a obra. Toma de muestras. Realización de ensayos. Redacción de informe de los resultados de los ensayos realizados.
Criterio de medición de proyecto: Ensayo a realizar, según documentación del Plan de control de calidad.

| Código | Ud | Descripción | Rendimiento | Precio | Importe |
|---|---|---|---|---|---|
| mt49des010 | Ud | Repercusión de desplazamiento a obra para la toma de muestras. (material) | 1 | 0.74 | 0.740 |
| mt49tac020 | Ud | Toma en obra de muestras de tejas cerámicas, cuyo peso no exceda de 50 kg. (material) | 1 | 29.68 | 29.680 |
| mt49tac040 | Ud | Ensayo para determinar la permeabilidad al agua de una muestra de tejas cerámicas, según UNE-EN 539-1. (material) | 1 | 168.29 | 168.290 |
| mt49tac060 | Ud | Ensayo para determinar la resistencia al impacto de una muestra de tejas cerámicas. (material) | 1 | 47.35 | 47.350 |
| mt49tac050 | Ud | Ensayo para determinar la resistencia a flexión de una muestra de tejas cerámicas, según UNE-EN 538. (material) | 1 | 296.97 | 296.970 |
| mt49tac030 | Ud | Informe de resultados de los ensayos realizados sobre una muestra de tejas cerámicas. (material) | 1 | 89.07 | 89.070 |
| % | % | Costes directos complementarios | 2 % | 632.100 | 12.642 |
|  |  | Costes directos |  |  | 644.742 |
