# Ensayo de tierras para construcción de muros

- Propiedad del archivo: CYPE Ingenieros S.A.
- Formato: FIEBDC-3/2016
- Programa: Generador de precios de la construcción. CYPE Ingenieros, S.A.
- Fecha: 26/06/2025
- Divisa: EUR
- Costes indirectos: 3 %
- IVA: 21 %

## X Control de calidad y ensayos

### XT Tierras y áridos

#### XTT Tierras para construcción de muros

**XTT010** Ud Ensayo de tierras para construcción de muros.
Ensayos a realizar en laboratorio acreditado en el área técnica correspondiente, sobre una muestra de tierras para construcción de muros, tomada en obra, para la determinación de las siguientes características: granulometría por tamizado según UNE-EN ISO 17892-4.
Incluye: Desplazamiento a obra. Toma de muestras. Realización de ensayos. Redacción de informe de los resultados de los ensayos realizados.
Criterio de medición de proyecto: Ensayo a realizar, según documentación del Plan de control de calidad.

| Código | Ud | Descripción | Rendimiento | Precio | Importe |
|---|---|---|---|---|---|
| mt49tim010a | Ud | Análisis granulométrico por tamizado de una muestra de tierras, según UNE-EN ISO 17892-4. (material) | 1 | 30.1 | 30.100 |
| % | % | Costes directos complementarios | 2 % | 30.100 | 0.602 |
|  |  | Costes directos |  |  | 30.702 |
