# Sistema S de red de seguridad para protección de grandes huecos horizontales de forjado

- Propiedad del archivo: CYPE Ingenieros S.A.
- Formato: FIEBDC-3/2016
- Programa: Generador de precios de la construcción. CYPE Ingenieros, S.A.
- Fecha: 02/07/2024
- Divisa: EUR
- Costes indirectos: 3 %
- IVA: 21 %

## Y Seguridad y salud

### YC Sistemas de protección colectiva

#### YCH Protección de huecos horizontales en estructuras

**YCH060** m² Sistema S de red de seguridad para protección de grandes huecos horizontales de forjado.
Sistema S de red de seguridad, para cubrir huecos horizontales de superficie comprendida entre 250 y 500 m² en forjados, formado por: red de seguridad UNE-EN 1263-1 S A2 M100 Q M, de polipropileno de alta tenacidad, sin nudos, de color naranja, anclada al forjado cada 50 cm con ganchos metálicos. Incluso cuerda de unión de polipropileno, para unir las redes.
Criterio de medición de proyecto: Superficie del hueco horizontal, medida según Estudio o Estudio Básico de Seguridad y Salud.
Criterio de medición de obra: Se medirá la superficie realmente montada según especificaciones de Estudio o Estudio Básico de Seguridad y Salud.

| Código | Ud | Descripción | Rendimiento | Precio | Importe |
|---|---|---|---|---|---|
| mt50sph010hd | m² | Red de seguridad UNE-EN 1263-1 S A2 M100 Q M, de polipropileno de alta tenacidad, sin nudos, de color naranja. Cuerda de red de calibre 5,5 mm, con tratamiento a los rayos UV. Energía de la red A2 (entre 2,2 y 4,4 kJ). Configuración de la red cuadrada, con cuerda perimetral de polipropileno de 16 mm de diámetro. (material) | 1.409 | 3.77 | 5.312 |
| mt50spr170b | m | Cuerda de unión UNE-EN 1263-1 O de polipropileno de alta tenacidad, con tratamiento a los rayos UV, D=8 mm y carga de rotura superior a 7,5 kN. (material) | 0.512 | 0.21 | 0.108 |
| mt50spr020a | Ud | Gancho metálico, D=12 mm, para montaje de red horizontal. (material) | 0.441 | 1.51 | 0.666 |
| mo119 | h | Oficial 1ª Seguridad y Salud. (mano de obra) | 0.231 | 22.13 | 5.112 |
| mo120 | h | Peón Seguridad y Salud. (mano de obra) | 0.231 | 20.78 | 4.800 |
| % | % | Costes directos complementarios | 2 % | 15.998 | 0.320 |
|  |  | Costes directos |  |  | 16.318 |

Residuos:
- colocación: mt50sph010hd; factor de residuo 1

## Recursos

**mt50sph010hd** m² Red de seguridad UNE-EN 1263-1 S A2 M100 Q M
Datos técnicos: Coste energético 27.456 MJ; Emisión de CO2 0.920 kg; Código LER 17 02 03; Masa del elemento 0.26 kg; Volumen 0.000433 m3
Residuos:
- embalaje: re170203 Plástico. (componente de residuo); rendimiento 0.034 kg; Código LER 17 02 03; Masa del elemento 1 kg; Volumen 0.001667 m3
