# Mampara separadora de protección, de sobremesa

- Propiedad del archivo: CYPE Ingenieros S.A.
- Formato: FIEBDC-3/2016
- Programa: Generador de precios de la construcción. CYPE Ingenieros, S.A.
- Fecha: 24/01/2025
- Divisa: EUR
- Costes indirectos: 3 %
- IVA: 21 %

## Y Seguridad y salud

### YV Seguridad frente al contagio de COVID-19

#### YVM Mamparas separadoras de protección

**YVM010** Ud Mampara separadora de protección, de sobremesa.
Mampara separadora de protección, de sobremesa, de 910x600 mm, de vidrio laminar de seguridad transparente de 3+3 mm de espesor, con laterales de 300 mm de anchura, con dos soportes metálicos de sujeción, para protección frente a riesgos biológicos. Incluso elementos de fijación.
Incluye: Montaje y fijación del elemento.
Criterio de medición de proyecto: Número de unidades previstas, según documentación gráfica de Proyecto.
Criterio de medición de obra: Se medirá el número de unidades realmente colocadas según especificaciones de Proyecto.

| Código | Ud | Descripción | Rendimiento | Precio | Importe |
|---|---|---|---|---|---|
| mt50mpc010ioc | Ud | Mampara separadora de protección, de sobremesa, de 910x600 mm, de vidrio laminar de seguridad transparente de 3+3 mm de espesor, con laterales de 300 mm de anchura, con dos soportes metálicos de sujeción, para proporcionar una barrera física y establecer una distancia de seguridad. (material) | 1 | 209.52 | 209.520 |
| mt21vva032b | Ud | Kit para fijación de mampara a paramento. (material) | 1 | 2.96 | 2.960 |
| mo011 | h | Oficial 1ª montador. (mano de obra) | 0.116 | 23.74 | 2.754 |
| mo080 | h | Ayudante montador. (mano de obra) | 0.116 | 21.94 | 2.545 |
| % | % | Costes directos complementarios | 2 % | 217.779 | 4.356 |
|  |  | Costes directos |  |  | 222.135 |

## Recursos

**mt50mpc010ioc** Ud Mampara separadora de protección
Datos técnicos: Coste energético 103.456 MJ; Emisión de CO2 7.264 kg
Residuos:
- embalaje: re170203 Plástico. (componente de residuo); rendimiento 0.147 kg; Código LER 17 02 03; Masa del elemento 1 kg; Volumen 0.001667 m3
- embalaje: re170604 Materiales de aislamiento distintos de los especificados en los códigos 17 06 01 y 17 06 03. (componente de residuo); rendimiento 0.03 kg; Código LER 17 06 04; Masa del elemento 1 kg; Volumen 0.001667 m3
